# Kaubendenstraße-Stichweg
Angebotsaufforderung (GAEB DA XML 3.2, DA83)
Projekt: 2017_008
Währung: EUR
Nebenangebote zugelassen: ja
Auftraggeber: Gebäudemanagement der Stadt Aachen, E26/41, Lagerhausstraße 20, 52058 Aachen, D, Ansprechpartner Granata, Telefon 0241-432-26413, E-Mail gilda.granata@mail.aachen.de
Erstellt mit: GXML Toolbox V3.2 R20170508, iTWO_64 V8.0.616, 10.12.2025

## Deckblatt
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Stadt Aachen
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  Fachbereich Mobilität und Verkehr

Straßenbauarbeiten
Stadt Aachen

Maßnahme:
Fertigstellung des Stichwegs Kaubendenstraße im Gewerbegebiet Aachen-Eilendorf

## Erläuterung zur Ausschreibung
Erläuterung zur Ausschreibung

1. Andienung der Baustelle

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
Die Baustelle umfasst den 140m langen Stichweg von der Kaubendenstraße Richtung Vennbahnweg in Aachen. Die Baustelle ist über die Neuenhof-/ Zieglerstraße bzw. über die Debey-/ Kellershaustraße zu erreichen.

2. Leistungsübersicht

Gegenstand der Ausschreibung ist die Fertigstellung des Stichweges, welcher bisher nur als Baustraße vorhanden ist. Die auszuführenden Arbeiten ergeben sich aus den beigefügten Planunterlagen und der Leistungsbeschreibung. Das Baugrundgutachten ist dieser Ausschreibung beigefügt und alle darin enthaltenen Angaben sind zwingend zu berücksichtigen.

3. Bauabauf

Die Baumaßnahme soll im 2.Quartal 2026 begonnen werden und ist nach Baubeginn zügig und innerhalb von maximal 4 Monaten abzuschließen.

Eine Besonderheit stellen die vor Ort ansässigen Gewerbebetriebe dar.
Notwendige Sperrungen der Verkehrsanlage sind rechtzeitig allen Betrieben anzuzeigen. Zufahrtsbeschränkungen der Betriebe sind nach Absprache auf ein Minimum zu begrenzen.
Entsprechende Anlieferungen und Absprachen sind in der Kalkulation zu berücksichtigen.
Die Ausführung erfolgt in halbseitiger Bauweise, beginnend mit der nordwestlichen Seite (Kaubendenstr. 3 - 3e).

Vor Baubeginn ist ein verbindlicher, aussagefähiger Bauzeitenplan (Balkendiagramm) vorzulegen. Der Bauzeitenplan wird nach Zustimmung des AG's Vertragsbestandteil.

Der Bauleiter und der Polier des AN nimmt wöchentlich an der Baustellenbesprechung persönlich teil. Sämtlicher hierdurch entstehender Aufwand ist in die entsprechenden Positionen mit einzurechnen und wird nicht zusätzlich vergütet.

Die Abnahme der Straßenbauarbeiten wird auf das Verlangen des AG´s als förmliche Abnahme durchgeführt.

4. wesentlicher Leistungsumfang

Die Kaubendenstraße - Stichstraße wird im Trennprinzip mit einer 6,50 m breiten Asphalt-Fahrbahn ausgebaut.
Auf der südöstlichen Seite sind ein 2,00 m breiter Gehweg (30/30/8 cm Platten) mit taktilen Leitelementen und ein 2,50 m breiter Parkstreifen (10/20/10 Pflaster) mit 6 Parkständen vorgesehen, von denen 2 Parkstände einen Elektroladeanschluss erhalten. Zudem werden 4 Baumbeete angelegt und 5 Fahrradbügel gesetzt.
Für die nordwestliche Seite verbleibt ein 1,50 m breiter Gehweg (30/30/8 cm Platten), der mit einem Rundbord mit 3 cm Anschlag von der Fahrbahn abgegrenzt wird. Hierdurch soll das Rangieren mit großen Fahrzeugen im Gewerbebetrieb erleichtert werden. Außerdem werden 2 Beleuchtungsmaste ergänzt und die vorhandenen Maste an die Zufahrtssituation angepasst.
Darüber hinaus werden die Zufahrten mit Betonsteinpflaster mit Verschiebesicherung im Format 10/20/10 cm im L-Verband hergestellt. Lediglich die Zufahrt zu Schönmackers am Ende des Wendehammers soll mit Schwerlastpflaster im Format 18/27/18 cm hergestellt werden.

Die Koordination mit verschiedenen Beteiligten von der Regionetz für die Ladesäule und die Beleuchtung mit jeweils mindestens 2 Wochen Vorlaufzeit obliegt dem AN und ist ebenfalls in der Kalkulation zu berücksichtigen.

5. Bautechnische Einzelheiten zum Straßenbau

Eine weitere Besonderheit sind die Asphaltarbeiten.
Die Baustraße ist im wesentlichen zu erhalten, passgerecht zu schneiden und die vorhandene Decke um rd. 2cm abzufräsen.
Gleichzeitig sind zum Erreichen der Höhen des Endausbaus Mehrhöhen von bis zu ca. 23 cm auf der vorhandenen Baustraße zu realisieren. Hierzu soll abschnittsweise mit einer Asphalt-Binderschicht (ca. Station 0+000 bis 0+055 und 0+105 bis 0+125) bzw. mit einer Asphalt-Tragschicht mit bis zu 2 Lagen (ca. Station 0+055 bis 0+105) profiliert werden.
Am Ende des Stichweges (ca. Station 0+125 bis 0+138) ergeben sich Minderhöhen von bis zu ca. 2 cm. Hierzu wird es im Bereich des Wendehammers erforderlich sein die vorhandene Baustraße durch einen Vollausbau zu ersetzen.
Als Abschluss ist vollflächig eine 4 cm starke Asphalt-Deckschicht vorgesehen.

6. Nachunternehmer

Für verschiedene Arbeiten (z.B. Kontrollprüfungen) sieht das Leistungsverzeichnis die Ausführung der Arbeiten durch Fachfirmen im Auftrag des AN vor. Vor Beginn der Bauarbeiten ist dem Auftraggeber eine entsprechende Firmen-Auflistung mit Nachweisen und Referenzen zur Zustimmung vorzulegen.

Alle übrigen ausgeschriebenen Arbeiten führt der Auftragnehmer im eigenen Betrieb durch, sofern keine entsprechende Nachunternehmer-Gewerkeauflistung mit dem Angebot vorgelegt wurde oder nachträglich nachgewiesen wird, dass der Betrieb des AN auf die Erbringung der Leistung nicht eingerichtet ist. In beiden Fällen ist die Zulassung eines Nachunternehmers mit Nachweisen und Referenzen beim Auftraggeber zu beantragen. Das Tariftreuegesetz NRW ist einzuhalten.

Sofern durch den AN ein Nachunternehmer für Teilarbeiten eingesetzt wird, muss dieser vom AN vor dem Ausführungsbeginn schriftlich mit Eignungsnachweis entsprechend der Anforderungen nach §6a VOB/A angemeldet werden und das Tariftreuegesetz NRW ist einzuhalten. Bei Nichterfüllung dieser Voraussetzungen wird der Nachunternehmereinsatz ausdrücklich untersagt.

7.Abrechnung

Aufmaße sind der Bauleitung rechtzeitig vorher anzukündigen und werden nur gemeinsam aufgestellt. Nur die gemeinsam erstellten Aufmaße sind Grundlage für die Abrechnung und die zugehörige Massenermittlung.
Den Zwischenrechnungen sind prüffähige Massenermittlungen zu Grunde zu legen, so dass eine genaue Leistungskontrolle möglich ist. Die Aufmaße und die Massenermittlung sind profilbezogen so aufzubauen, dass für die Schlussrechnung nur noch eine Zusammenstellung der Massenermittlung erforderlich ist.

Tagesberichte mit Auflistung sämtlicher Lieferscheine und Wiegekarten sind der Bauleitung täglich vorzulegen. Erfolgt die Vorlage der Tagesberichte verspätet oder wird vergessen, Lieferscheine bzw.
Wiegekarten aufzulisten, so kann die Anerkennung der Unterlagen abgelehnt werden.

8. Sonstiges

Alle zur Abwicklung der ausgeschriebenen Leistungen erforderlichen Vermessungs- und Absteckungsarbeiten sind Nebenleistungen des AN und werden von diesem in eigener Verantwortung ausgeführt. Eine besondere Vergütung für die vorbeschriebenen Vermessungsarbeiten erfolgt nicht.
Der AG ist berechtigt, alle Absteckungsberechnungen, Absteckungen und Messungen des AN jederzeit einzusehen und zu prüfen sowie eigene Kontrollmessungen durchzuführen.

Durch Baustellenfahrzeuge verschmutzte Fahrbahnen und Gehwege sind umgehend zu reinigen. Die Kosten hierfür werden nicht gesondert vergütet, sondern sind in die Einheitspreise einzurechnen.

Sofern Straßeneinbauten (Abzweigkästen) der Telekom höhenmäßig im Zuge der Baumaßnahmen angepasst werden müssen, erfolgen diese Arbeiten ausschließlich durch ein durch die Telekom beauftragtes Subunternehmen.
Der AN hat sich in diesem Fall direkt mit der Telekom bzw. dessen Subunternehmen in Verbindung zu setzten und die erforderlichen Arbeiten abzustimmen und zu koordinieren. Alle hierdurch entstehenden Kosten sind in die Position 2.1 Baustelleneinrichtung einzukalkulieren und werden nicht gesondert vergütet.

Dem Bieter wird empfohlen, sich vor Angebots- abgabe an Ort und Stelle und anhand der beigefügten Plan- unterlagen über die Örtlichkeit und ihre Zugänglichkeit sowie die zweckmäßigen Lagermöglichkeiten zu unterrichten. Spätere Berufungen und Forderungen, die sich auf Unkenntnis über die Schwierigkeiten der Baumaßnahme aufgrund der örtlichen Gegebenheiten stützen, werden nicht berücksichtigt.

## Ergänzung der zusätzlichen Vertragsbedingungen für die Ausführung
Ergänzung der zusätzlichen Vertragsbedingungen für die Ausführung von Bauleistungen

Lohngleitklausel  (zu § 2 VOB/B)
1.  Die Klausel gilt nur,  wenn ihre Anwendung in Nr. 9 der Besonderen Vertragsbedingungen
vereinbart und im Leistungsverzeichnis ein Ansatz für die Erstattung von Lohn- und Gehaltsmehr-
oder Minderaufwendungen enthalten ist.
2.  Mehr- oder Minderaufwendungen des Auftragnehmers für Löhne und Gehälter werden nur erstattet, wenn sich der maßgebende Lohn durch  Änderungen der Tarife oder bei einem tariflosen Zustand durch Änderungen aufgrund von orts- und gewerbeüblichen Betriebsvereinbarungen erhöht oder mindert und der Auftragnehmer diese Änderungen in seinen Vertragspreisen nicht berücksichtigt hat.

Mehr- oder Minderaufwendungen aufgrund solcher Tarifverträge, die am Tag vor Ablauf der Angebots frist abgeschlossen waren, werden nicht erstattet; das gleiche gilt für Betriebsvereinbarungen.

Maßgebender Lohn ist der im Leistungsverzeichnis als solcher bezeichnete Lohn.
3.  Bei Änderung des maßgebenden Lohns um jeweils 1 Cent/Std. wird die Vergütung für die nach dem Wirksamwerden der Änderung zu erbringenden Leistungen um den im Leistungsverzeichnis vereinbarten Änderungssatz erhöht oder vermindert.

Die Formel zur Errechnung des Änderungsfaktors (Gleitfaktor = f)  in v. T. je Cent Tariflohnänderung lautet:

  L  x  ( 1 + Z )  x  10
  ---------------------------  =  f.  v.  T.
  A  x  Lm

Es bedeuten:
L  =  kalkulierte Lohnsumme ohne Kalkulationszuschlag
Z  =  Zuschlag für lohngebundene Kosten
A  =  Angebotssumme (netto) für einen bestimmten Leistungsbereich
  ohne im LV angegebene Stundenlohnarbeiten
Lm  =  maßgebender Lohn (Bundesecklohn)

Durch die Änderung der Vergütung sind alle unmittelbaren und mittelbaren Mehr- oder Minderaufwendungen einschl. derjenigen, die durch  Änderungen der gesetzlichen oder tariflichen Sozialaufwendungen entstehen, abgegolten.

Der vereinbarte Änderungssatz gilt unabhängig davon,ob sich Art und Umfang der Leistungen ändern.
4.  Der Wert der bis zum Tage der Änderung des maßgebenden Lohns erbrachten Leistungen ist unverzüg- lich durch ein gemeinsames Aufmaß oder auf andere geeignete Weise - zumindest mit dem Genauigkeitsgrad einer geprüften Abschlagsrechnung - festzustellen. Dabei sind alle bis
  zu diesem Zeitpunkt auf der Baustelle oder in Werk- oder sonstigen Betriebsstätten - ggf. auch nur teilweise - erbrachten Leistungen zu berücksichtigen.

Der Auftragnehmer hat dem Auftraggeber die Lohnänderung rechtzeitig schriftlich anzuzeigen und alle zur Prüfung des Leistungsstandes erforderlichen Nachweise rechtzeitig zu liefern.
5.  Vermeidbare Mehraufwendungen werden nicht erstattet. Vermeidbar sind insbesondere Mehraufwen- dungen, die dadurch entstehen, daß der Auftragnehmer Vertragsfristen überschritten oder die
Bauausführung nicht angemessen gefördert hat.

6.  Der nach Nr. 3 - 5 ermittelte Mehr- oder Minderbetrag wird nur erstattet, soweit er 0,5 v.H. der Abrech- nungssumme überschreitet (Bagatell- und Selbstbeteiligungsklausel). Dabei sind der Mehr- oder Minder- betrag ohne Umsatzsteuer, die Abrechnungssumme ohne die aufgrund von Gleitklauseln zu erstattenden Beträge und ohne Umsatzsteuer anzusetzen.

Nachunternehmerleistungen werden den Leistungen des Hauptunternehmers zugerechnet.

7.  Mit der Aufstellung der Schlussrechnung sind alle enthaltenden Lohnkosten separat aufzuführen.

## Zusätzliche technische Vertragsbedingungen für Tiefbauarbeiten (ZTVT)
Zusätzliche technische Vertragsbedingungen für Tiefbauarbeiten (ZTVT)

1.00 Allgemeines

Verwandte Abkürzungen

AG  = Auftraggeber
AN  = Auftragnehmer
OZ  = Ordnungszeichen = Position
LB  = Leistungsbeschreibung
LV  = Leistungsverzeichnis
VB  = Vorbemerkung
ZV  = Zusätzliche Vertragsbedingungen

1.01  Es wird empfohlen, vor Angebotsabgabe die Besonderheiten der Baumaßnahme und die damit evtl. verbundenen Behinderungen, Beeinträchtigungen und Schwierigkeiten für die Ausführung an Ort und Stelle zu prüfen.

1.02  Die Absteckung der Achsen und Eigentumsgrenzen erfolgt durch den AG. Der AN hat dafür Sorge zu tragen, daß die festgesetzten Strassenbegrenzungslinie eingehalten werden. Weiter haftet der AN für alle Grenzmerkmale und Pfähle innerhalb des Baustellenbereiches.

Neuvermessungen infolge Beschädigung der Pfähle und Grenzmerkmale gehen zu Lasten des AN.
Die bei der Ausführung der Arbeiten vorgefundenen Polygonpunkte mit der Aufschrift "Vermessungsamt" dürfen nur nach Genehmigung durch Bauleitung und nachdem das Vermessungsamt die Polygonpunkte eingemessen hat, entfernt werden. Bei Nichtbeachtung gehen die Vermessungskosten für die Neuvermessung zu Lasten des AN.
1.03  Werden bei den Tiefbauarbeiten Einzelbäume oder Baumreihen berührt, so dürfen deren Wurzeln
nicht beschädigt oder entfernt werden. Ergeben sich hierdurch Schäden, so haftet der AN für
diese Schäden und die daraus entstehenden Kosten.

1.04  Bezüglich der erforderlichen Umleitungen, Verkehrssicherungen und  -regelungen hat der AN
die STVO  - hier besonders den § 45 - zu beachten. Siehe Abs. 5.00. Die Beantragung durch den AN hat rechtzeitig zu erfolgen.

1.05  Die Durchführung der Arbeiten und die Lagerung der Baustoffe haben so zu erfolgen, daß der Anlieger- und Fußgängerverkehr während der gesamten Bauzeit aufrecht erhalten bleibt und Einrichtungen der Versorgungsträger, wie Hydranten, Schieber, Schächte  u. dgl. freigehalten werden. Grundstücks- und Garageneinfahrten der angrenzenden Grundstücke sind nicht länger als unvermeidbar, höchstens aber 3 Tage, unpassierbar zu belassen. Nach dieser Frist ist die Zufahrt durch Erstellung von Brücken oder Rampen wieder herzustellen und bei Dunkelheit oder Nebel zu beleuchten. Einfahrten zu Garagen und  Einfahrten mit täglichem Zulieferbetrieb dürfen nur im Einvernehmen mit dem Anlieger - und nur stundenweise - gesperrt werden.
Die Kosten sind in die Einzelpreise einzukalkulieren.

1.06  Der AG ist berechtigt, die Inangriffnahme oder die vorzugsweise Förderung derjenigen Leistungen zu verlangen, welche er mit Rücksicht auf den Gesamtfortgang der Arbeiten für notwendig oder aus
sonstigen Gründen für besonders vordringlich erachtet. Der AN ist verpflichtet mit Dritten auf der Baustelle eingesetzten Firmen zusammenzuarbeiten.
1.07  Der AN hat bei Hochwasser und Unwetter rechtzeitig Vorsorge für die Sicherung der Baustelle sowie der Geräte, der Baustoffe und der Baustelleneinrichtung zu treffen. Auch hat er, wenn erforderlich, nach Ablauf des Wassers die Baugruben und die übrigen Anlagen ohne Entschädigung wieder trockenzulegen und zu reinigen. Kommt der AN etwaigen Forderungen des AG bezüglich Schutzmaßnahmen nicht nach,
  so ist der AG berechtigt, diese  Maßnahmen in Fällen der Gefahr auf Kosten des AN durchzuführen zu lassen.

1.08  Das Betreten von, sowie das Arbeiten in bestehenden Kanalanlagen ist dem AN wegen der damit verbundenen Gefahren ohne vorherige Unterweisung über die Sicherheitsbestimmungen durch einen Mitarbeiter der STAWAG-Kanalbauabteilung nicht gestattet. Der AG behält sich vor, offensichtliche Verstöße gegen Sicherheitsbestimmungen der Tiefbauberufsgenossenschaft (TBG) sowie dem staatlichen Amt für Arbeitsschutz (StAfA) zu melden und die Baustelle stillzulegen. In diesem Zusammenhang wird darauf hingewiesen, dass die Unfallverhütungsvorschriften der TBG (UVV) und des GemeindeunfallVersicherungsverbandes (GUV), hier insbesondere die BGV A 1 (ehemals VBG 1 allgemeine Vorschriften) und BGV C 3 (ehemals VBG 54  abwassertechnische Anlagen), die GUV 17.6 (Sicherheitsregeln für Arbeiten in umschlossenen Räumen), zu beachten sind. Der AN ist für die Sicherheit der auf der Baustelle eingesetzten Arbeiter bzw. für die Betriebssicherheit der eingesetzten Geräte verantwortlich.
  Ebenso muss bei notwendigen Arbeiten in vorhandenen Kanalisationsanlagen ein Gasmess bzw. Gaswarngerät eingesetzt werden.

  Darüber hinaus sind die RSA (Richtlinien für die Sicherung von Arbeitsstätten im Straßenraum) anzuwenden.

1.09  Erdaufschlüsse und sonstige Handlungen, die die Ergiebigkeit der staatl. anerkannten Heilquellen
oder die Beschaffenheit des Heilquellenwassers beeinflussen können, bedürfen der Genehmigung
des Regierungspräsidenten (Obere Wasserbehörde).  Auf die vorläufige  Anordnung über
genehmigungspflichtige Handlungen zum Schutze der Heilquellen vom 16.12.1964 wird hingewiesen.

1.10  Den Abrechnungen der Neu- und Umbaumaßnahmen sind Abrechnungszeichnungen i.M. 1:500 bis 1:100 in einfacher Ausfertigung beizufügen.

1.11  Jede Lieferung und Transportleistung ist, soweit sie bei der Abrechnung zugrunde gelegt werden
muß, mit Wiegekarten bzw. Lieferscheinen nachzuweisen. Lieferbelege sind dem AG bei der
Anlieferung der Baustoffe oder Bauteils sofort zur Quittierung vorzulegen.
Später vorgelegte Lieferscheine und Wiegekarten werden nicht anerkannt. Die Gewichtsnachweise
müssen folgende Angaben enthalten: Standort der Waage, Datum und Uhrzeit der Wägung, Name
der Baustelle, Art des Wägegutes, Nummer des Wiegescheines, eingedrucktes Brutto- und Taragewicht, pol. Kennzeichen des LKW, sowie Unterschrift des vereidigten Wägers. Die Bauleitung behält sich das Recht vor, die Tonnenangaben der Wiegekarten durch eine nochmalige Überprüfung bei einer geeichten Waage im Stadtgebiet vornehmen zu lassen.
2.00 Erdarbeiten

Der Bieter hat damit zu rechnen, daß innerhalb der Baustrecke die verschiedensten Ver- und Entsorgungsleitungen angetroffen werden. Der Bieter hat sich über das Vorhandensein unterirdischer Leitungen zu unterrichten und evtl. Arbeitserschwernisse in den Einheitspreisen zu berücksichtigen. Lage und Verlauf ober- und unterirdisch verlegter Ver- und Entsorgungsleitungen müssen bei folgenden Stellen erfragt werden:

-  Stadtwerke Aachen AG, Lombardenstraße 12-22, 52070 Aachen
-  Deutsche Telekom AG, Am Gut Wolf 3, 52070 Aachen
-  EWV - Energie- u. Wasserversorgungs GmbH, Willy-Brandt-Platz 2  52222 Stolberg
-  Stadtverwaltung,Fachbereich Stadtentwicklung und Verkehrsanlagen,  Koordinierungsstelle Abwasser
        -  "  Planungsamt, Verkehrsmanagement
        -  "  Bauverwaltung, Vertragsabteilung, TK-Leitungen, private Leitungen

3.00 Straßenbauarbeiten

Falls nicht besonders darauf hingewiesen, gelten für den normalen Stadtstraßenbau folgende Ausschachtungsbreiten für Bordsteine einschließlich Arbeitsraum, gemessen ab Vorderkante Bordstein

  bis Profil  10/20 cm=  35 cm
  bis Profil  12/15/30 cm=  40 cm
  bis Profil  15/18/30 cm=  45 cm
  darüber hinaus  =  50 cm

4.00 Brandschutztechnische Anforderungen

Bei Beachtung der folgenden Punkte erübrigt sich die Einholung einer Stellungnahme der Feuerwehr zu den v.g. Arbeiten.

4.01  Sollte eine Straßensperrung oder Einbahnverkehrung erforderlich werden, so ist der Beginn und das Ende dieser Maßnahme der Feuerwehr, Tel.: 9441-0 mitzuteilen.

4.02  Bei Straßensperrungen darf die Entfernung von befahrbaren Flächen bis zu Gebäuden mit Brüstungshöhen der notwendigen Fenster von  weniger als 8,00 m nicht mehr als 50,00 m betragen. Zur Sicherung wirksamer Lösch- und Rettungsmaßnahmen ist ein 2,00 m breiter Zugang erforderlich.

4.03  Bei Gebäuden mit Brüstungshöhen der notwendigen Fenster von mehr als 8,00 m muß statt des
2,00 m breiten Zuganges eine mindestens 4,50 m breite Zufahrt für die Drehleiter
(18 to Gesamtgewicht) verbleiben.Falls diese 4,50 m breite Zufahrt nicht verbleibt, darf die Baustelle nicht länger als 20 m sein, so daß die  notwendigen Fenster bei 10,00 m Ausladung der Drehleiter erreichbar bleiben. Die jeweilige Lage der Baustelle  (gerade und ungerade Haus-Nr.) ist der Feuerwehr mitzuteilen.

4.04  Eine Löschwasserversorgung aus den im Baubereich liegenden Hydranten muß jederzeit sichergestellt sein. Dies ist nicht erforderlich, wenn die Entfernung zum nächsten Hydranten nicht
mehr als 100,00 m beträgt.

4.05  Vorhandene Zufahrten zu Grundstücken, die ggfs. von Feuerwehrfahrzeugen benutzt werden, müssen erhalten bleiben.
  Anmerkung:

Die v.g. Anforderungen sind teilweise Kompromisse (insbesondere Ziffer 4.03), die nur für die Zeit der Arbeiten akzeptiert werden.

5.00  Sicherung der Arbeitsstellen und Regelung des Straßenverkehrs

5.01  Für die Durchführung von Bauarbeiten an öffentlichen Verkehrsflächen ist eine Verkehrsanordnung gem. § 45 StVO erforderlich.Die Verkehrsanordnung wird auf der Grundlage eines vom AN zu erstellenden Verkehrszeichenplanes durch den AG gebührenpflichtig erteilt.
5.02  Gemäß § 45 Abs. 6 StVO ist der AN zur Beschaffung, Anbringung, Unterhaltung und Entfernung der angeordneten Verkehrszeichen und -einrichtungen und zu deren Betrieb einschließlich ihrer
Beleuchtung verpflichtet. Die hierfür entstehenden Kosten trägt der AN gem. § 5b des Straßen- verkehrsgesetzes vom19.12.1952 in der derzeit gültigen Fassung.
5.03  Alle vorhandenen, der Anordnung bzw. dem Verkehrszeichenplan entgegenstehenden Verkehrszeichen sind zu verdecken, sollte deren Entfernung notwendig sein, so darf dies nur im Einvernehmen mit dem Aachener Stadtbetrieb, E18/500 unter der Tel.: 0241/432-18936 oder -18939 erfolgen.

5.04  Es dürfen nur die in der StVO beschriebenen Verkehrszeichen und -einrichtungen verwendet werden. Sie müssen in einem ordnungsgemäßen Zustand sein und in einem solchen gehalten werden. Andere
als die hier aufgeführten Verkehrszeichen und -einrichtungen dürfen nur auf Anordnung des AG's angebracht werden. Alle verwendeten Verkehrszeichen sind auf der Rückseite mit vollständiger Firmenanschrift einschließlich Telefonnummer zu kennzeichnen.
Auflage: Soweit der Stand der Bauarbeiten es erlaubt, ist die Baustelle außerhalb der Arbeitszeiten zu räumen. Die verkehrsbeschränkenden Verkehrszeichen und -einrichtungen sind dann soweit wie möglich zu entfernen.

5.05  Hinweise:
Es wird ausdrücklich darauf hingewiesen, daß die Sonderrechte gem. § 35 StVO nicht für die Fahrzeuge der bauausführenden Firma gelten. Diese Anordnung beinhaltet nicht die Sondernutzungserlaubnis  gem. § 18 des Straßen- und Wegegesetzes NW zur Inanspruchnahme des öffentlichen Straßenraumes über den Gemeingebrauch hinaus. Genehmigungsbehörde ist für die Stadt Aachen das Bauverwaltungsamt.
Bei der Einrichtung von baustellenbedingten Halteverboten sind die Schilder mit Zusätzen "wegen Bauarbeiten ab....,h" mindestens 96 Stunden vor Geltungsbeginn bei der Registrierung der dann
vorhandenen Kfz aufzustellen. Sofern sich das Halteverbot auch auf einen abmarkierten (Z= 295 StVO) oder baulich angelegten Seitenstreifen beziehen soll, ist (Z= 1052-37 StVO unter den  Z= 283 StVO) zu ergänzen.

## Allgemeiner Hinweis zum LV.
Allgemeiner Hinweis zum LV.

In den folgenden Einzelpositionen ist unter den Begriffen zu verstehen:

1. Kippe
  a) Bei Aushub-, Schutt- und Abfallmassen eine jeweils zugelassene und geordnete Deponie,
b) Bei aufbereitungsfähigem Material eine genehmigte Wiederaufbereitungsanlage.
Die Zuführung zu der jeweils erforderlichen Anlage liegt in der Verantwortung des " AN".
Werden bei der Aufnahme von Boden o. ä. Schadstoffe festgestellt, ist der " AG" unverzüglich zu informieren. Diese Schadstoffe sind in Abstimmung mit dem " AG" einer Sondermülldeponie zuzuführen. Entstehende Mehrkosten werden vergütet.

2. Bauhof des städtischen Betriebshof des " AG", Freunder Weg 73, 52068 Aachen.
  Alle auf der Baustelle als wiederverwertbare Materialien bezeichnet, werden zum Bauhof transportiert
  und wie folgt gelagert (Servicezeiten beachten):
-  Mosaikpflaster in Gitterkörben angeliefert, bereits auf der Baustelle nach Sorten getrennt und  gesäubert, abgeladen und gestapelt.
-  Kleinpflaster, Mittelpflaster, Großpflaster gesäubert, nach Größe und Material getrennt abgekippt.
-  Bordsteine, Randsteine aus Naturstein nach Abmessung und Material getrennt, wie folgt gestapelt:
  in Blöcken von jeweils 35 Stück in fünf Lagen
  jede Lage 7 Bordsteine auf 2  Kunststoffkanthölzer 8/ 10 cm,
        - Platten auf Kunststoffpaletten angeliefert, bereits auf der Baustelle nach Sorten und
  Material getrennt, abgeladen und gestapelt.

  Servicezeiten
Lager: Verwaltung:
  Mo - Fr  8:00 - 12:00 Uhr  Mo - Do  8:00 - 15:00 Uhr
  Mo - Do  13:00 - 15:00 UhrFr  8:00 - 13:00 Uhr

Es gelten u.a. folgende Richtlinien in der jeweils gültigen Fassung:

  - Zusätzliche Vertragsbedingungen für die Ausführung von Bauleistungen im Straßen-
  und Brückenbau ZVB/E-StB 95,
- ATV DIN 18 299  ' Allgemeine Regelungen für Bauarbeiten jeder Art',
- ATV DIN 18 317  ' Verkehrswegebauarbeiten; Oberbauschichten aus Asphalt',
  - ATV DIN 18 318  ' Verkehrswegebauarbeiten; Pflasterdecken und Plattenbeläge in ungebundener
  Ausführung, Einfassung,
- Bodenklassen gem. DIN 18 300,
- Entwässerungseinrichtungen gem. ZTVEw-StB,
- Erdarbeiten im Straßenbau gem. ZTV E-StB 09,
- Fahrbahndecken aus Asphalt gem. ZTV Asphalt-StB,
- Fahrbahndecken aus Beton gem. ZTV Beton-StB,
- Fugenvergußmasse gem. TV bit Fug,
- Füllen von Rissen in Betonbaut. gem. ZTV- RISS,
- Ingenieurbauwerke gem. ZTV- ING,
- Landschaftsbauarb. im Straßenbau gem. ZTVLa-StB,
- Markierungen auf Straßen gem. ZTV- M,
- Technische Lieferbedingungen für weiße Markierungsmaterialien TL-M 97
- Merkblatt für das Herstellen von Nähten und Anschlüssen in Verkehrsflächen aus Asphalt 'MNA',
- Schutz, Instandsetzung von Beton gem. ZTV-SIB,
- Tragschichten im Straßenbau gem. ZTVT-StB,
- Recycling-Baustoffe in Tragschichten ohne Bindemittel gem. TL RC- ToB 95,
- Pflaster- und Plattenarbeiten im Straßenbau gem. ZTV-Pflaster-StB 06, TL-Pflaster-StB 06
- Sicherung von Arbeitsstellen von Straßen gem. ZTV-SA
- Zusätzliche Technische Vertragsbedingungen und Richtlinien für Aufgrabungen in
  Verkehrsflächen ZTV-A-STB 97/06,
- Technische Lieferbedingungen für transportable Lichtsignalanlagen gem. TL Transportale
  Lichtsignalanlagen
- Richtlinien für die Sicherung von Arbeitsstellen an Straßen, RSA-95
- Rohrverlegung nach DIN EN 1610, ATV A 139,
- Steinzeug nach DIN EN 295--> Stz,
- Beton- und Stahlbetonrohre nach DIN EN 1916, DIN V 1201
- Duktile Gußrohre nach DIN 19691-- >  Duk,
- Faserzement nach DIN 19850-- >  Fz,
- Kunststoff Polypropylen nach DIN 1852 EN 476
- "Richtlinien der Stadt Aachen für die Wiederherstellung der Befestigungen über Rohr- und Leitungsgräben, deren Kontrolle und Abnahme"
...

## 1 Straßenbauarbeiten
Datum: 10.12.2025

### Gewerk 2 Baustelleneinrichtung und Freilegung des Baufeldes

*Hinweis: Hinweis 2.1.0: Einrichten der Baustelle*

#### Bereich 2.1 Einrichten der Baustelle

*Hinweis: Hinweis 2.1.1: Baustelleneinrichtung*
Hinweis 2.1.1: Baustelleneinrichtung

In den Einheitspreis einrechnen:
- Erstellen eines Verkehrszeichenplanes und Beantragung einer
  gebührenpflichtigen (zu Lasten des AN) verkehrsrechtlichen
  Anordnung.
- Baustelle einrichten und räumen,
- Vorhalten der Geräte und dergleichen für die ges. Bauzeit.
- Beschaffen, Mieten und Anlegen notwendiger Arbeits-,
  Lagerplätze und Zufahrtswege, die über die vom "AG" zur
  Verfügung gestellten Möglichkeiten hinausgehen.
- Aufstellen, Vorhalten und Beseitigen von Leiteinrichtungen,
  (z.B. Absperrbaken, Absperrschranken, Schrammborde,
  Markierungen) und Verkehrsschilder nach StVO zur Sicherung
  des allgem. und öffentlichen Verkehrs innerhalb der Baustelle
  und des dazugehörigen Bereiches (~75 m von Bauanfang in
  jede Richtung).
- Aufstellen, Vorhalten und Beseitigen von Hilfsbauwerken zur
  Aufrechterhaltung des Anliegerverkehrs, soweit diese nicht in
  den folgenden Positionen als zusätzliche Leistungen
  ausgeschrieben sind.
  (z.B. Brücken, Befestigung von Zufahrten und Zuwegen
  einschließlich der erforderlichen Rampen )
- Gestellung der Energieversorgung mittels Stromaggregat
  oder Anschluss an das öffentliche Netz.
- Gestellung der Wasserversorgung mittels Wasserfass oder
  Anschluss an das öffentliche Netz.
- Vorkehrungen gegen Beschädigungen aller Art an
  benachbartem Eigentum und gärtnerischen Anlagen.
- Schutz von Bäumen, Licht- und sonstigen Masten.
- Freihalten aller für den Verkehr bestimmten Straßenflächen, der
  Hauseingänge und aller im Ausbaubereich befindlichen
  Einrichtungen der Gas-, Wasser- und E-Werke, der Post,
  Feuerwehr u.a.
Die Bezahlung erfolgt anteilig nach Baufortschritt.

##### Abschnitt 2.1.1 Baustelleneinrichtung

**2.1.1.100 Einrichten der Baustelle (Pauschalposition)**
*** Pauschalposition
Einrichten, Vorhalten und Räumen der Baustelle.
(Die Abrechnung erfolgt pauschal)
  für 1 pauschal.
Menge: 1,000 psch

*Hinweis: Hinweis 2.2.0: Umleitungs- und*
Hinweis 2.2.0: Umleitungs- und Verkehrseinrichtungen

#### Bereich 2.2 Umleitungs- und Verkehrseinrichtungen

*Hinweis: Hinweis 2.2.1: Absperrung und Beschilderung*
Hinweis 2.2.1:  Absperrung und Beschilderung
  außerhalb der Baustelle

Die Abrechnung erfolgt nach Stück.

##### Abschnitt 2.2.1 Absperrung und Beschilderung außerhalb der Baustelle

**2.2.1.100 Verkehrszeichen außerhalb der Baustelle aufstellen**
Verkehrszeichen außerhalb der Baustelle aufstellen. Amtliche Verkehrszeichen entsprechend der StVO für die Regelung des Verkehrs außerhalb der Baustelle, retroreflektierend, einschl. Pfosten für  die Beschilderung der Umleitungsstrecken während der gesamten Bauzeit aufstellen, unterhalten, wenn nötig umsetzen und später wieder wegnehmen. Die Beschilderung ist vom "AN" im Einvernehmen mit der Straßenverkehrsbehörde und der Polizei vorzunehmen.
  für 1 Stück.
Menge: 5,000 Stck

**2.2.1.210 Absperrbaken außerhalb der Baustelle aufstellen**
Absperrbaken außerhalb der Baustelle beidseitig rot-weiß, mit Fuß, (rückstrahlend) bereitstellen, aufstellen,vorhalten und beleuchten (dauergelb).
Es muß durch ausreichende Wartung und überprüfung
der Beleuchtungsanlage die Funktionsfähigkeit auch
an Sonn- und Feiertagen gewährleistet sein.
In den Einheitspreis einrechnen:
- Mehrmaliges Umsetzen.
  für 1 Stück.
Menge: 10,000 Stck

**2.2.1.230 Verkehrszeichenpläne**
Erstellen von Verkehrszeichenplänen zur Leitung des Fahrzeug- und Fußgängerverkehrs für einzelne Bauphasen bzw. Bauabschnitte.
Verkehrszeichenplan zwecks Beantragung der Verkehrsanordnung gem. § 45 Abs. 2,
Straßenverkehrsordnung erstellen. Im Plan sind die
Verkehrseinrichtungen, wie Schilder, Baken, Schranken,
Markierungen, Signalanlagen etc. darzustellen und gem.
STVO zu benennen.
Eventuelle Anpassungen während der Ausführungsphase
einzelner Abschnitte sowie Genehmigungsgebühren der
Verkehrsanordnung sind zu berücksichtigen.

Nach den Vorgesprächen mit FB68/400 müssen die Regelpläne BI/2 und BII/ 1 zur Anwednung kommen.

  für 1 Stück.
Menge: 2,000 Stck

*Hinweis: Hinweis 2.3.0: Freilegung des Baufeldes*

#### Bereich 2.3 Freilegung des Baufeldes

*Hinweis: Hinweis 2.3.1: Freilegungsarbeiten*
Hinweis 2.3.1: Freilegungsarbeiten

Die Abrechnung erfolgt nach m2.

##### Abschnitt 2.3.1 Freilegungsarbeiten.

**2.3.1.200 Grenzsteine freimachen, sichern.**
Grenzsteine freimachen und sichern.
Grenzsteine freimachen und durch Holzpflöcke mit
weißem Kopf während der Bauarbeiten sichern.
Holzpflock DN:  10 cm.
  Länge :  80 cm.
Die Holzpflöcke gehen nach Abschluß der  Bauarbeiten
in das Eigentum des "AN" über.
Falls die Grenzsteine trotz der Sicherung entfernt
werden, sind diese auf Kosten des "AN" durch einen
öffentl. bestellten Vermesser oder das Vermessungs-
und Katasteramt wieder herzustellen.
  für 1 Stück.
Menge: 2,000 Stck

*Hinweis: Hinweis 2.3.4: Aufnahme von Verkehrseinrichtungen*
Hinweis 2.3.4: Aufnahme von Verkehrseinrichtungen

In den Einheitspreis einrechnen:
- Alle aufgenommenen Materialien soweit verwertbar  einer  Wiederverwertung  zuführen.
  Ggfs. hierüber einen Nachweis führen.
- Erforderl. Erdarbeiten,
- Baugrube lagenweise verfüllen, verdichten und
  Hohlräume mit Frostschutzkies, nicht verdichtbare Hohlräume mit  C 8/10  verfüllen.
- Nicht verwertbare Teile ggfs. zerkleinern und
  zur Ladestelle transportieren,
- Abbruchteile aufladen und zur Kippe abfahren.
Die Abrechnung erfolgt nach Stück.
Bei der Pos. Stahlleitplanken aufnehmen erfolgt
die Abrechnung nach m.

##### Abschnitt 2.3.4 Aufnahme von Verkehrseinrichtungen

**2.3.4.110 Verkehrsschilder mit Pfosten aufnehmen, lagern.**
Vorh. Verkehrsschilder aufnehmen, lagern
- Pfosten in Betonfundament aufnehmen,
- Fundament ohne Pfostenbeschädigung abschlagen,
- Verkehrsschilder einschl. Zubehör im Bereich
  der Baustelle lagern und abladen,
- Schutt zur Kippe abfahren und abladen.
  für 1 Stück.
Menge: 1,000 Stck

*Hinweis: Hinweis 2.3.6: Sonstiger Abbruch*
Hinweis 2.3.6:  Sonstiger Abbruch-Aufnahme

In den Einheitspreis einrechnen:
- Alle aufgenommenen Materialien soweit verwertbar  einer  Wiederverwertung  zuführen.
  Ggfs. hierüber einen Nachweis führen.
- Erforderl. Erdarbeiten,
- Baugrube lagenweise verfüllen, verdichten und
  Hohlräume mit Frostschutzkies, nicht verdichtbare Hohlräume mit C 8/10 verfüllen.
- Nicht verwertbare Teile ggfs.zerkleinern und
  zur Ladestelle transportieren,
- Abbruchteile aufladen und zur Kippe abfahren.
  Straßenablaufkörper aus Fertigteilen nach DIN 4052
Abgerechnet werden:
  Rohrdurchlässe, Kandel, Gleise nach m.
  Sonstige Einbauten nach Stück.

##### Abschnitt 2.3.6 Sonstiger Abbruch - Aufnahme

**2.3.6.100 Bauschutt aufnehmen**
Im Baufeld, im Bereich der öffentlichen Verkehrsfläche, abgelagerten Bauschutt, an verschiedenen Stellen in kleinen Mengen, aufnehmen und zur AN-Verwendung entsorgen. Abgerechnet wird nach Deponie-Anlieferungsschein.
  für 1 to
Menge: 1,500 to

**2.3.6.310 Straßenablaufkörper aus Fertigteilen oder gemauert abbrechen, als Zulage.**
Straßenablaufkörper aus Fertigteilen oder gemauert abbrechen, die Roste zum Bauhof abfahren.
Als Zulage zur Bodenposition.
  für 1 Stück.
Menge: 2,000 Stck

**2.3.6.360 Rohre Steinzeug, DN 150 aufnehmen**
Abschlussrohre der Straßenabläufe in Teillängen von 1 - 1,5 m aufnehmen, Rohrenden dauerhaft mit Verschlussdeckel abdichten.

  für 1 m.
Menge: 4,000 m

### Gewerk 3 Erd- und Entwässerungsarbeiten

*Hinweis: Hinweis 3.1.0: Oberbodenarbeiten*

#### Bereich 3.1 Oberbodenarbeiten

*Hinweis: Hinweis 3.1.1: Oberboden abtragen -*
Hinweis 3.1.1:  Oberboden abtragen - zwischenlagern /  abfahren.

Oberboden, Bodenklasse 1 in verschiedenen Dicken sorgfältig abtragen. Vorgeschrieben wird:
Im Bereich der Kronentraufe von Bäumen dürfen Schachtungen nur in Handarbeit ausgeführt werden; gleiches gilt sinngemäß für Hecken und Sträucher.
Bei Grasbewuchs:
Vorh. Grasbewuchs vor Bodenabtrag schneiden und auf die gesamte Fläche Kalkstickstoff (12 kg/100 m2) aufbringen.
Für Hanglagen wird kein besonderer Zuschlag gewährt.
In den Einheitspreis einrechnen:
Handschachtung im Wurzelbereich von Bäumen und
Sträuchern.
Die Abrechnung des Oberbodens erfolgt in m3 durch
Aufmaß an der Entnahmestelle.
In Abstimmung mit dem "AG" ist das Aufmaß in Mieten möglich, wobei ein Auflockerungsfaktor von  80% berücksichtigt wird.

##### Abschnitt 3.1.1 Oberboden abtragen,zwischenlagern abfahren

**3.1.1.170 Oberboden abtragen und aufladen, abfahren, Eigentum des "AN"**
Oberboden abtragen, aufladen und abfahren.
Der Boden geht in das Eigentum des "AN" über.
  für 1 m3.
Menge: 2,000 m3

*Hinweis: Hinweis 3.1.5: Oberboden liefern*
Hinweis 3.1.5: Oberboden liefern

Oberboden nach DIN 18.300 Bodenklasse 1.
Es dürfen keine Fremdkörper wie Steine, Wurzelkräuter
Unrat oder ähnliches enthalten sein.
Der Oberboden muß frei von Herbiziden sein.
Vor Beginn der Arbeiten eine Probefuhre anliefern und
vom "AG" abnehmen Lassen.
Oberboden nur im Beisein des "AG" liefern.

##### Abschnitt 3.1.5 Oberboden liefern

**3.1.5.100 Oberboden liefern**
Oberboden frei Baustelle liefern und nach Angabe
des "AG" kippen.
Die Abrechnung erfolgt nach m3 und Lieferschein.
  für 1 m3.
Menge: 3,500 m3

*Hinweis: Hinweis 3.1.8: Oberboden einsäen*
Hinweis 3.1.8: Oberboden einsäen

Zusammensetzung des Saatgutes:
  30  % festuca rubra genuina
  10  % festuca ovina
  10  % festuca cappilata
  10  % agrostis alba
  10  % poa nemoralis
  10  % poa compressa
  10  % poa pratensis
  7 % lotur corniculatis
  1  % achillea millefolium
  1 % trifolium repens
  1 % trifolium minus
Die Abrechnung erfolgt nach m2.

##### Abschnitt 3.1.8 Oberboden einsäen.

**3.1.8.110 Oberboden auf Ebenen - geneigten Flächen einsäen.**
Oberboden auf ebenen oder leicht geneigten Flächen einsäen, pflegen und erstmalig mähen.
Menge Grassamen:  35  g/m2
  für 1 m2.
Menge: 35,000 m2

*Hinweis: Hinweis 3.1.9: Baumgruben verfüllen*
Hinweis 3.1.9 Baumgruben verfüllen

Baumsubstrat

Mineralisches Baumsubstrat für die Bauweise 2 der FLL bzw. Sieblinie B der ZTV Vegtra Mü zur Neupflanzung von Bäumen, die Sanierung von Baumstandorten und die Verfüllung von Wurzelgräben.
Das verwendete Substrat ermöglicht die Ausweitung der Baumgrube unterhalb von Wege- und Fahrbahnbelägen.
Die mit 100 MN/m² hohe Tragfähigkeit im EV 2 Wert ermöglicht den Einsatz im Bereich der Tragschicht von Gehwegen und Plätzen.

Der Einbau ist lagenweise in ca. 30 - 40 cm dicken Schichten auszuführen. Jede Schicht ist wenn möglich auf 95% DPr zu verdichten, ohne Einsatz von Vibrationsverdichtern auf eine Tragfähigkeit > 45 MN/m²  zu verdichten. Eine dynamische Verdichtung kostet wichtigen Wurzelraum, den der Baum zur Entwicklung dringend benötigt. Spätere Setzungen sind bei korrektem Einbau nicht zu erwarten. Beim Einsatz im Bereich der Tragschicht, ist dynamisch verdichtet eine Tragfähigkeit von bis zu 80-100 MN/m² zu erreichen.

Typ L 0/32

- Mineralisches Substrat, entmischungssicher zusammengesetzt
- Basiskomponenten sind Natur-Bims, Leicht-Lava und Löß
- Naturprodukt (Eruptivsteingemisch, Ober- / Unterboden
  verschiedener Klassen) bestehend aus: Augit, Olivin, Magnetit,
  Limonit, Biotit, Tone verschiedener Arten.
- Die Mischung ist offenporig und mit hohem
  Gesamtporenvolumen versehen
- Das Substrat besitzt eine gute Nährstoffpufferung und ist sehr
  keimungs- und wachstumsfördernd
- Einbaustärke bis 2 m / EV 2 Wert 100 MN/m²
  mit zus. Frostschutzschicht > 120 MN/m²
- Bauklasse III - VI nach ZTVT - StB 01

Vegetationstechnische Eigenschaften von Typ L 0/32

Korngrößenverteilung
- Abschlämmbare Bestandteile7-15  Massen %
- Fein- / Mittelkies  30-40 Massen %

Volumengewicht
- Anlieferzustand DIN EN 1097-3, lose1,05-1,15 to / m³
- bei max. Wasserkapazität, verdichtet1,60-1,75 to / m³

Wasser- / Luft- Haushalt verdichtet
- maximale Wasserkapazität30-35 Vol. %
- Wasserdurchlässigkeit mod. K0,005 cm / s

ph-Wert  6,5-7,5
Salzgehalt  ca. 0,5 g / l

Abrechnung in m3

##### Abschnitt 3.1.9 Baumgruben verfüllen, Boden oder Mineralgemische einbauen

**3.1.9.110 Baumsubstrat Typ L 0-16 verfüllen**
Baumgruben mit Typ L 0-16 für befahrbare Flächen bis zu einer Tiefe von 40 cm einbauen.
Mineralisches Substrat für die Neupflanzung von Bäumen nach FLL Bauweise 2 für überbaute Baumgruben einbauen. Der Untergrund und die seitlichen Flanken der Baumgrube sind vor dem Substrateinbau aufzulockern zur besseren Verzahnung und Durchwurzelung. Das Substrat ist lagenweise einzubauen und nur unter der späteren Bordsteinlage, Fahrbahn oder  Nebenanlage mit einem ~150 kg schwerem Verdichtungsgerät einmal zu verdichten. Die einzelnen Lagen müssen an der verdichteten Oberfläche wieder aufgelockert werden. Verfüllung bis - 10 cm von fertiger Oberkante.
  für 1 m3.
Menge: 12,000 m3

**3.1.9.120 Baumsubstrat Typ L 0-32 verfüllen**
Baumgruben mit Typ L 0-32 für befahrbare Flächen bis zu einer Tiefe von 150 cm einbauen.
Mineralisches Substrat für die Neupflanzung von Bäumen nach FLL Bauweise 2 für überbaute Baumgruben einbauen. Der Untergrund und die seitlichen Flanken der Baumgrube sind vor dem Substrateinbau aufzulockern zur besseren Verzahnung und Durchwurzelung. Das Substrat ist lagenweise (30-40 cm) einzubauen und nur unter der späteren Bordsteinlage, Fahrbahn oder  Nebenanlage mit einem ~150 kg schwerem Verdichtungsgerät einmal zu verdichten. Die einzelnen Lagen müssen an der verdichteten Oberfläche wieder aufgelockert werden. Verfüllung bis - 40 cm von fertiger Oberkante.
  für 1 m3.
Menge: 36,000 m3

*Hinweis: Hinweis 3.2.0: Bodenbewegung*

#### Bereich 3.2 Bodenbewegung

*Hinweis: Hinweis 3.2.4: Baumbelüftungen,*
Hinweis 3.2.4:  Baumbelüftungen,
  Bepflanzung im Zuge der Baumaßnahme

Baumgruben im städtischen Straßenraum erhalten zur
Belüftung des eingebauten Bodens, bzw. des eingebauten Vegetationssubstrates Belüftungseinrichtungen in Form
von Baumwurzelbelüftern.

Baumwurzelbelüfter
Baumwurzelbelüfter bestehen aus einem Unterteil und einem Oberteil.
Je nach Größe der offenen Baumscheibe werden die Baumwurzelbelüfter auch ausserhalb in den befestigten Gehwegflächen platziert.
Die Baumwurzelbelüfter werden einzeln gesetzt (je Baumgrube 2 bis 4 Stück) - je ein Baumwurzelbelüfter an jede Seite der Baumscheibe.
Die Unterteile der Baumbelüfter haben eine werkseitige
Standardlänge von 1,50 m.

Tiefenbelüftungen
Bei Tiefenbelüftungen werden nach Aushub der Baumgrube
auf der Baumgrubensohle Bohrlöcher mit einem
Durchmesser von
30 cm und einer Tiefe von 150 cm hergestellt. In die
Bohrlöcher werden Baumwurzelbelüfter Steigrohr DN / OD
110, geschlitzt, mit Filterstrumpf gesetzt und mit Verfüllstoff
(Gesteinskörnung 4 / 22, z.B. Lava oder Recyclingbaustoff offenporig) ummantelt.
Tiefenbelüftungen werden vorzugsweise in offenen
Baumgruben zur Belüftung des tieferen Untergrundes
unter dem einzubauenden Boden / Oberboden verwendet.

Bohrungen mit geeignetem Erdbohrer durchführen,
Bodenaushub zu Lasten des AN auf eine geeignete Kippe
fahren und entsorgen, Belüftungskomponenten
zusammenfügen, Verfüllstoff (Lava oder vergleichbar)
einbringen.

##### Abschnitt 3.2.4 Baumbelüftungen

**3.2.4.100 Wurzelbelüftungssystem**
Wurzelbelüftungssystem für Tiefenbelüftung bestehend aus:
1,5m perforiertem Verbundrohr (profilierte Außenwand, glatte Innenwand) aus HDPE Innendurchmesser 100mm, mit 1,2mm Schlitzbreite, Lufteintrittsfläche mind. 50 cm²/lfm
Einlass-Aufsatz aus Aluminiumguss AlSi7Mg oben quadratisch, Abmessung: 100 x 100mm  Höhe: 180mm  geeignet für bis 12cm Pflastersteine mit schwenkbarem Deckel aus Edelstahl 90 x 90mm, Kranz zur Befestigung in Belag rundes Unterteil: Ø100mm mit Noppen zur Kopplung an Rohr liefern und nach Herstellerangaben einbauen.
  für 1 Stück.
Menge: 8,000 Stck

*Hinweis: Hinweis 3.2.5: Aussetzen von Bodenmassen nach Homogenbereichen*
Hinweis 3.2.5: Aussetzen von Bodenmassen nach Homogenbereichen

Boden der Homogenbereiche gem. DIN 18300, im Bereich der zukünftigen Fahrbahnen, Park- und Grünstreifen, Geh- und Radwege, sowie für Baumlöcher oder evtl. erforderlichen Bodenaustausch unterhalb des Planums lösen, aufladen und
zur Deponie abfahren.
Der Aushub erfolgt nach Längs- und Querprofilen oder
nach Angabe des "AG".
Vorgeschrieben wird:
Im Bereich der Kronentraufe von Bäumen dürfen Schachtungen nur in Handarbeit ausgeführt werden; gleiches gilt sinngemäß für Hecken und Sträucher.
In den Einheitspreis einrechnen:
-  Evtl.  erforderl. Handschachtungen entlang der Hausfronten, bis zu einer Breite von 1,00 m
-  Einbauten, im Bereich von Ver- und Entsorgungsleitungen  (Siehe: "Anweisung zum Schutze unterirdischer Leitungen" der besonderen Vertragsbedingungen).
-  Handschachtungen im Wurzelbereich von Bäumen und Sträuchern.
Die vorgeschriebenen Maße der Querschnitte dürfen nicht überschritten werden.
Für die Ableitung von Oberflächen- bzw. Tageswasser hat der "AN" zu sorgen.
Treten andere Homogenbereiche als beschrieben auf, hat der "AN" den "AG" unaufgefordert darauf hinzuweisen.
Die Abrechnung des Boden-, bzw. des Mehraushub unterhalb des Planums geschieht  durch  ein  gemeinsames Nivellement bzw. Aufmass.
Abgerechnet wird:  - Bodenaushub nach m3,
        - Baumlöcher nach Stück.

##### Abschnitt 3.2.5 Aussetzen von Bodenmassen nach Homogenbereichen

**3.2.5.101 Bodenaushub HB E1-E5, Z 1.2, DK II, BM-0*, lösen, laden, entsorgen**
Boden, Boden-Schutt-Gemisch, Schotter, RC und sonstiges Straßenoberbaumaterial und der evtl. vorhandenen Packlage in unterschiedlichen Teilmengen in der Fahrbahn und den Nebenanlagen fortschreitend entsprechend dem Bauablauf profilgerecht lösen, laden und zur Deponie des AN abfahren, einschl. Deponiegebühren.

Das Aushubmaterial ist dem Homogenbereich
'E1-E5' (Auffüllungen) zuzuordnen. Eine Beschreibung der Homogenbereiche ist dem Bodengutachten zu entnehmen und zwingend zu beachten.

Zuordnungswert:  Z
'1.2' nach TR LAGA 20 Boden
  DK
'II' nach DepV

'BM-F0*' nach EBV

Mengenermittlung nach Abtragprofilen bzw. örtlichem Aufmaß.
Die Abrechnung erfolgt nach m3.
  für 1 m3.
Menge: 75,000 m3

**3.2.5.102 Bodenaushub HB E1-E5, Z 1.2, DK 0, BM-F1. lösen, laden, entsorgen**
Boden, Boden-Schutt-Gemisch, Schotter, RC und sonstiges Straßenoberbaumaterial und der evtl. vorhandenen Packlage in unterschiedlichen Teilmengen in der Fahrbahn und den Nebenanlagen fortschreitend entsprechend dem Bauablauf profilgerecht lösen, laden und zur Deponie des AN abfahren, einschl. Deponiegebühren.

Das Aushubmaterial ist dem Homogenbereich
'E1-E5' (Auffüllungen) zuzuordnen. Eine Beschreibung der Homogenbereiche ist dem Bodengutachten zu entnehmen und zwingend zu beachten.

Zuordnungswert:  Z
'1.2' nach TR LAGA 20 Boden
  DK
'0' nach DepV

'BM-F1' nach EBV

Mengenermittlung nach Abtragprofilen bzw. örtlichem Aufmaß.
Die Abrechnung erfolgt nach m3.
  für 1 m3.
Menge: 350,000 m3

**3.2.5.103 Bodenaushub HB E1-E5, Z 0, DK 0, BM-0, lösen, laden, entsorgen**
Boden, Boden-Schutt-Gemisch, Schotter, RC und sonstiges Straßenoberbaumaterial und der evtl. vorhandenen Packlage in unterschiedlichen Teilmengen in der Fahrbahn und den Nebenanlagen fortschreitend entsprechend dem Bauablauf profilgerecht lösen, laden und zur Deponie des AN abfahren, einschl. Deponiegebühren.

Das Aushubmaterial ist dem Homogenbereich
'E1-E5' zuzuordnen. Eine Beschreibung der Homogenbereiche ist dem Bodengutachten zu entnehmen und zwingend zu beachten.

Zuordnungswert: Z
'0' nach TR LAGA 20 Boden
  DK
'0' nach DepV

'BM-0' nach EBV

Mengenermittlung nach Abtragprofilen bzw. örtlichem Aufmaß.
Die Abrechnung erfolgt nach m3.
  für 1 m3.
Menge: 5,000 m3

**3.2.5.105 Bodenaushub von Hand als Zulage zu den Vorpositionen**
Bodenaushub von Hand, wo maschinelle Bodengewinnung
nicht möglich ist, DIN 18300, Homogenbereiche
'E1-E5' als Zulage zu den Vorpositionen.

Boden laden und zur Deponie abfahren.
Diese Leistung bedarf vor Ausführung der Anerkennung
des "AG" und ist sofort in einem Aufmaß zu erfassen.
  für 1 m3.
Menge: 3,000 m3

*Hinweis: Hinweis 3.3.0: Aufbruch vorhandener Befestigungen*
Hinweis 3.3.0:  Aufbruch vorhandener Befestigungen (Zulageposition)

Grundsätzlich sind alle Baustoffe einer Wiederverwendung
oder einer Wiederverwertung zuzuführen.
In den Einheitspreis einrechnen:
- Die Kosten bzw. Gebühren für die Übernahme der
  Baustoffe in das Eigentum des Verwerters.
  Auf Anforderung ist ein Nachweis über die Wiederverwertung zu führen.

#### Bereich 3.3 Aufbruch vorhandener Befestigungen (Zulageposition)

*Hinweis: Hinweis 3.3.1: Aufnahme von Randbefestigungen*
Hinweis 3.3.1: Aufnahme von Randbefestigungen

Nur die vom "AG" als wiederverwendbar bezeichneten Randbefestigungen und Rinnen schonend aufnehmen, säubern, im Baustellenbereich lagern, oder aufladen und zum Bauhof abfahren.
Auf dem Bauhof das Pflaster der Rinnen nach Angabe und getrennt nach Sorten abkippen.
Die Bordsteine abldaen und stapeln.
Vergütet werden nur die bestätigten Lieferungen.
In den Einheitspreis einrechnen:
-  Vorh. Betonbettung und -stützung aufnehmen,
-  Als wiederverwendbar bezeichnete Steine, die beim Aufnehmen zerstört wurden, kostenfrei ersetzen.
-  Die Lieferung der Kanthölzer zum stapeln.
-  Die nicht verwendbaren und nicht verwertbaren Materialien
  aufladen und zur Deponie abfahren.
Die Preise gelten als Zulage zur Bodenposition.
Die Abrechnung erfolgt nach m.

##### Abschnitt 3.3.1 Aufnahme von Randbefestigungen zur Wiederverwertung,als Zulage.

**3.3.1.110 Bordsteine aufnehmen, lagern, als Zulage**
Vorh. Bordsteine verschiedener Materialien, Formen und Abmessungen bis 20 cm Breite aufnehmen und im Baustellenbereich lagern, als Zulage.
  für 1 m.
Menge: 5,000 m

**3.3.1.120 Bordsteine aufnehmen, zur Wiederverwertung abfahren, als Zulage.**
Vorh. Bordsteine verschiedener Materialien, Formen und Abmessungen über 10 cm Breite aufnehmen und zur Wiederverwertung abfahren, als Zulage.
  für 1 m.
Menge: 25,000 m

**3.3.1.140 Randsteine aufnehmen, lagern, als Zulage.**
Vorh. Randsteine verschiedener Materialien und Abmessungen bis einschl. 10 cm Breite aufnehmen und im Baustellenbereich lagern, als Zulage.
  für 1 m.
Menge: 15,000 m

**3.3.1.150 Randsteine aufnehmen, zur Wiederverwertung abfahren, als Zulage.**
Vorh. Randsteine verschiedener Materialien und Abmessungen bis einschl. 10 cm Breite aufnehmen und zur Wiederverwertung abfahren, als Zulage.
  für 1 m.
Menge: 90,000 m

**3.3.1.210 Pflasterband 1-zeilig aufnehmen, lagern, als Zulage.**
Vorh. 1-zeiliges  Pflasterband aller Abmessungen aus Naturstein- oder Betonpflaster aufnehmen im Baustellenbereich lagern,  als Zulage.
  für 1 m.
Menge: 5,000 m

**3.3.1.240 Pflasterband 2-zeilig aufnehmen, lagern, als Zulage.**
Vorh. 2- Zeiliges Pflasterband aller Abmessungen aus Naturstein-oder Betonpflaster aufnehmen und
im Baustellenbereich lagern, als Zulage.
  für 1 m.
Menge: 10,000 m

*Hinweis: Hinweis 3.3.2: Aufnahme von Pflasterungen und Plattenbelägen*
Hinweis 3.3.2:  Aufnahme von Pflasterungen
  und Plattenbelägen

Nur die vom "AG" als wiederverwertbar bezeichneten Pflasterungen und Plattenbelägen aufnehmen, säubern, im Baustellenbereich lagern oder wie folgt aufladen und
zum Bauhof abfahren.
- Mosaikpflaster in vom Bauhof gestellte Gitterkörbe,
  Größe L/B/H = 1,20/0,80/0,97 m nach Sorten getrennt
  einfüllen und aufladen.
- Kleinpflaster, Mittelpflaster, Großpflaster nach
  Größe und Material getrennt aufladen.
- Platten nach Größe und Material getrennt auf Kunststoffpaletten stapeln und aufladen.

Auf dem Bauhof das Material nach Angabe und getrennt nach Sorten abkippen bzw. abladen und stapeln.
Vergütet werden nur die bestätigten Lieferungen.
In den Einheitspreis einrechnen:
- Vorh. Betonbettung und -stützung aufnehmen,
- Die Anfuhr der Gitterkörbe vom Bauhof,
- Die Lieferung der Kunststoffpaletten,
- Die nicht verwendbaren und nicht verwertbaren
  Materialien aufladen und zur Kippe abfahren.
Die Preise gelten als Zulage zur Bodenposition.

##### Abschnitt 3.3.2 Aufnahme von Pflasterungen und Plattenbelägen zur Wiederverwertung, als Zulage.

**3.3.2.300 Betonverbund-, Klinkerpflaster aufnehmen, lagern, als Zulage.**
Vorh. Betonverbundpflaster oder Klinkerpflaster verschiedener Materialien und Größe aufnehmen, im Baustellenbereich lagern, als Zulage.
  für 1 m2.
Menge: 60,000 m2

**3.3.2.310 Betonverbund-, Klinkerpflaster aufnehmen, zur Wiederverwertung, abfahren, als Zulage.**
Vorh. Betonverbundpflaster oder Klinkerpflaster verschiedener Materialien und Größe aufnehmen, zur Wiederverwertung abfahren, als Zulage.
  für 1 m2.
Menge: 250,000 m2

*Hinweis: Hinweis 3.3.3: Aufnahme von Unterbau aus Asphalt u. Beton*
Hinweis 3.3.3:  Aufnahme von Unterbau aus Asphalt u. Beton

Asphaltschichten auf Beton, Pflaster oder sonstigem nicht  bituminösem Unterbau aufgebracht, aufbrechen, aufladen und zur Wiederverwertung abfahren.
Die Preise gelten als Zulage zum entsprechenden Bodenaushub.
Die Abrechnung erfolgt nach m2.

##### Abschnitt 3.3.3 Aufnahme von Unterbau aus Asphalt und Beton, zur Wiederverwertung, als Zulage.

**3.3.3.130 Bit. Befestigungen 12,1 bis 20 cm zur Wiederverwertung aufnehmen, als Zulage.**
Vorh. bituminöse Befestigungen zur Wiederverwertung aufnehmen, als Zulage.
Gesamtstärke:  12,1 cm bis 20 cm
  für 1 m2.
Menge: 315,000 m2

**3.3.3.140 Bit. Befestigungen 20,1 bis 25 cm zur Wiederverwertung aufnehmen, als Zulage.**
Vorh. bituminöse Befestigungen zur Wiederverwertung aufnehmen, als Zulage.
Gesamtstärke:  20,1 cm bis 25 cm
  für 1 m2.
Menge: 35,000 m2

**3.3.3.190 Betonunterbau 10,1/ 15 cm zur Wiederverwertung aufnehmen, als Zulage.**
Vorh. Betonunterbau zur Wiederverwertung aufnehmen,
als Zulage.
Gesamtstärke:  10,1 bis 15 cm,
  für 1 m2.
Menge: 140,000 m2

**3.3.3.240 Fahrbahnbefestigung durchtrennen Stärke Befestigung bis 20 cm, als Zulage.**
Fahrbahnbefestigung durchtrennen, Befestigung bituminös oder aus Beton / Stahlbeton durchtrennen, als Zulage.
Stärke Befestigung:  bis 20 cm
Die Pos. ist als Fahrbahntrennung bei einzelnen Teilabschnitten gedacht und kommt nur auf besondere Anordnung des "AG" zur Ausführung.
  für 1 m.
Menge: 350,000 m

**3.3.3.250 Fahrbahnbefestigung durchtrennen Stärke Befestigung 20,1 bis 30 cm, als Zulage.**
Fahrbahnbefestigung durchtrennen, Befestigung bituminös oder aus Beton / Stahlbeton durchtrennen, als Zulage.
Stärke Befestigung:  20,1 bis 30 cm.
Die Pos. ist als Fahrbahntrennung bei einzelnen Teilabschnitten gedacht und kommt nur auf besondere Anordnung des "AG" zur Ausführung.
  für 1 m.
Menge: 30,000 m

*Hinweis: Hinweis 3.3.4: Aufnahme von Mauerwerk-, Beton-,*
Hinweis 3.3.4:  Aufnahme von  Mauerwerk-, Beton-,
  Stahlbetonteilen

Teile aus Mauerwerk, Beton-, Stahlbeton verschiedener Abmessungen, abbrechen,  ggfs. zerkleinern, aufladen
und zur Wiederverwertung abfahren.
Die Preise gelten als Zulage zum entsprechenden Bodenaushub.

##### Abschnitt 3.3.4 Aufnahme von Mauerwerk-, Beton-, Stahlbetonteilen zur Wiederverwertung, als Zulage.

**3.3.4.110 Unbewehrte Betonteile, Fundamente zur Wiederverwertung abfahren, als Zulage.**
Vorh. unbewehrte Betonteile oder Fundamente, zur Wiederverwertung abfahren, als Zulage.
  für 1 m3.
Menge: 2,000 m3

**3.3.4.120 Stahlbetonteile, zur Wiederverwertung abfahren, als Zulage.**
Vorh. Stahlbetonbauteile, zur Wiederverwertung abfahren,  als Zulage.
  für 1 m3.
Menge: 2,000 m3

*Hinweis: Hinweis 3.5.0: Böschungssicherung und Bodenverbesserung*

#### Bereich 3.5 Böschungssicherung - Bodenverbesserung.

*Hinweis: Hinweis 3.5.3: Geotextilien (Kunststoff-Vlies)*
Hinweis 3.5.3:  Geotextilien (Kunststoff-Vlies)

Geotextilien (Vliesstoffe, Gewebe-und Verbundstoffe
aus synthetischen Fasern) zur Trennung, Stabilisierung und Filtration von Bodenschichten gemäß "Merkblatt für die Anwendung von Geotextilien und Geogittern im Erdbau des Straßenbaus" der FGSV liefern und einbauen.

Für die "Geotextilrobustheitsklassen" (GRK) nach Merkblatt sin folgenden Mindestanforderungen einzuhalten:

| GRK | 1 | 2 | 3 | 4 | 5 |
| --- | --- | --- | --- | --- | --- |
| Stempeldurchdrück-kraft X*-S | 900 | 1.050 | 1.575 | 2.625 | 3.600 |
| Flächengewicht in g/m2 | > 80 | > 100 | > 150 | > 250 | > 300 |
| Durchschlagwider-stand in mm | 40 | 34 | 28 | 20 | 15 |
| Wasserdurch- lässigkeit in l/m2*s | 400 | 330 | 280 | 160 | 130 |
| wirksame Öffnungsweite in mm | 0,13 | 0,13 | 0,12 | 0,09 | 0,09 |

Das Geotextil muß nach Merkblatt fortlaufend gekennzeichnet sein. An den Stößen ist eine Überlappung von 50 cm einzurechnen.
Alternativ darf eine kraftschlüssige Verschweißung erfolgen.

Die Abrechnung erfolgt nach m2 fertig verlegtem Vlies,
einschl. aller Nebenarbeiten.

##### Abschnitt 3.5.3 Geotextilien (Kunststoff-Vlies)

**3.5.3.100 Geotextilien (Kunststoff-Vlies) Klasse: 3 verlegen.**
Geotextilien (Kunststoff-Vlies) verlegen.
Geotextilien  Klasse : 3
nach Angabe der Herstellerfirma verlegen.
  für 1 m2.
Menge: 420,000 m2

*Hinweis: Hinweis 3.6.0: Entwässerung*
Hinweis 3.6.0:  Entwässerung

Es gilt die ZtV Ew-StB:
- Zusätzliche technische Vertragsbedingungen für den
  Bau von Entwässerungseinrichtungen im Straßenbau  -
als Ergänzung der DIN 18306.
Bei Wiedersprüchen in der Textbeschreibung gilt die
TV Ew-StB.

#### Bereich 3.6 Entwässerung

*Hinweis: Hinweis 3.6.2: Strassenablaufkörper*
Hinweis 3.6.2:  Strassenablaufkörper

Straßenablaufkörper für Trockenschlammgewinnung auf ein  15 cm dickes Fundament C 16/20 der Größe 60/60 cm aufstellen und die Einzelteile mit Mörtel zusammensetzen und beifugen.
Aufsätze nach DIN EN 124 / DIN 1229, Klasse C 250, mit Perbunan-Einlage.
Straßenablaufkörper flucht und höhengerecht einbauen.
In den Einheitspreis einrechnen:
- Ausführung der Erdarbeiten, Bodenklasse 3-6,
- lagenweises Verfüllen und Verdichten des Arbeitsraumes mit Kies
  (Arbeitsraum der nicht vorschriftsmäßig verdichtet werden kann wird mit Beton verfüllt),
- Abfuhr des überschüssigen Bodens zur Deponie,
- Bei Pflasterbauweise: Straßenablaufkörper inkl.
  Trockenwetterverschlussblech.
- Fugen zwischen Bordstein und Aufsatz sowie an Rinnen- und
  Pflasteranschlüssen mit Mörtel verfüllen.
- Falls erforderlich:
  Aufsätze provisorisch einbauen und dem baufortschritt entsprechend auf Höhe setzen.
Bei der jeweiligen Ausführung setzt sich der
Straßenablaufkörper wie folgt zusammen:

- Größe:  500 X 500 mm -
Normale Bauhöhe:
Boden:  DIN 4052-1a, mit eingebauter Dichtung für Rohre DN 150, DN 200, mit Steckmuffe L, PP oder PE
Schaft:  DIN 4052 - 5d
Eimer:  DIN 4052 - A4
Auflagering:  DIN 4052 - 10a

Niedrige Bauhöhe:
Boden:  DIN 4052 1a, mit Steckmuffe L, mit PP, mit PE
Schaft:  DIN 4052 - 5c
Eimer:  DIN 4052 - B1
Auflagering:  DIN 4052 - 10a

- Größe:  300 X 500 mm -
Normale Bauhöhe:
Boden:  DIN 4052 1a, mit Steckmuffe L, PP, PE zwischenteil DIN 4052 - 6b
Schaftkonus:  DIN 4052 - 11
Eimer:  DIN 4052 - C3
Auflagering:  DIN 4052 - 10b

Niedrige Bauhöhe:
Boden:  DIN 4052 1a, mit Steckmuffe L, PP, PE
Schaftkonus:  DIN 4052 - 11
Eimer:  DIN 4052 - D1
Auflagering:  DIN 4052 - 10b

Die Abrechnung erfolgt nach Stück

##### Abschnitt 3.6.2 Strassenablaufkörper

**3.6.2.100 Straßenabläufe -normale Bauhöhe- Pultform 500 X 500 mm, Schlitzweite 30-40 mm**
Straßenabläufe -normale Bauhöhe- 500x500 mm, Pultform.
Schlitzweite: 30-40 mm, Aufsatz nach DIN 19583.
  für 1 Stück.
Menge: 6,000 Stck

**3.6.2.200 Straßenabläufe -niedrige Bauhöhe- Pultform 500 X 500 mm, Schlitzweite 30-40 mm**
Straßenabläufe -niedrige Bauhöhe-  500x500 mm, Pultform,
Schlitzweite 30-40 mm, Aufsatz nach  DIN 19 583.
  für 1 Stück.
Menge: 1,000 Stck

*Hinweis: Hinweis 3.7.0: Rohrleitungen*
Hinweis 3.7.0:  Rohrleitungen

Es gilt die ZtV Ew-StB
- Zusätzliche technische Vertragsbedingungen für den Bau von
  Entwässerungseinrichtungen im Straßenbau - als Ergänzung
  der DIN 18306.
Bei Wiedersprüchen in der Textbeschreibung gilt
die ZtV Ew-StB.

Steinzeugrohre und -formstücke müssen:
- der "DIN EN 295" entsprechen.
- einen für das lfd. Jahr gültigen Überwachungsvertrag
  nachweisen.
- mit dem Gütezeichen "RAL"  versehen sein.
- das Prüfzeichen Zeichen:
  Pa-i 1210 für Steckmuffe "K" bzw.
  Pa-i 1495 für Steckmuffe "L" vom Institut für
  Bautechnik in Berlin tragen.
- mit vorgefertigter Dichtung Steckmuffe "K" oder "L"
  Ab DN 250 mm mit Steckmuffe "K" ausgeführt sein.
- zur Verwendungsstelle geliefert, abgeladen, höhen-
  und fluchtgerecht gem. "DIN 4033" wasserdicht
- unter Beachtung der Verlegevorschriften des
  Herstellerwerkes - verlegt werden.

#### Bereich 3.7 Anschluss-Rohrleitung

*Hinweis: Hinweis 3.7.7: Rohrleitung aus Polypropylen*
Hinweis 3.7.7:  Rohrleitung aus Polypropylen gem. DIN EN 1852 EN 476 Verfüllung mit Kies.

Rohrleitung aus Polypropylen vom Straßenablaufkörper aus fallend bis zur Anschlußstelle in gleichm. Gefälle geradlinig in Teillängen verlegen.
Rohre bis 10 cm über Rohrscheitel mit Sand unterstopfen bzw. ummanteln.
In den Einheitspreis einrechnen:
Ausführung der Erdarbeiten, Bodenklasse  3-6,
fachgerechter Verbau des Grabens,
Abfuhr der gesamten Bodenmassen zur Kippe,
lagenweise Verfüllung und Verdichtung mit Kies,
- Erschwernisse beim Auftreten von Versorgungs-
  Leitungen, (Handschachtung, Sicherung der
  Leitungen und ähnliches),
- Beseitigung vorh. Straßenablaufleitugen
  bis DN: 200 mm einschl. evtl. vorhandener
  Betonsohlen und Betonummantelung.
- Herstellen und Einbauen der Paßstücke.
Tiefe der Anschlußstelle bei Neubauten:
- das Maß zwischen Oberkante Erdplanum bis zur
  Fließsohle des Anschlußrohres.
Tiefe der Anschlußstelle bei
Instandsetzungsarbeiten:
- das Maß von Oberkante alter Zustand bis
  zur Fließsohle des Anschlußrohres.
  (ohne vorher. Bodenaushub)
Die Abrechnung erfolgt durch das horizontale
Aufmaß vom Einlauf zur Anschlußstelle nach  m.
Bei abschnittsweiser Verlegung Verschlussteller einbauen. Verschlussteller wieder aufnehmen und wieder einbauen bei teilweiser Verlegung.

##### Abschnitt 3.7.7 Rohrleitung aus Polypropylen verfüllen mit Kies.

**3.7.7.100 Rohrleitung aus Polypropylen DN 150 verlegen, Anschlußstellentiefe bis 1,75 m.**
Rohrleitungen aus Polypropylen DN 150 mm bis zur
Anschlußstelle verlegen.
Anschlußstellentiefe bis 1,75 m.
  für 1 m.
Menge: 20,000 m

**3.7.7.101 Rohrleitung aus Polypropylen DN 150 verlegen, Anschlußstellentiefe bis 3,00 m.**
Rohrleitungen aus Polypropylen DN 150 mm bis zur
Anschlußstelle verlegen.
Anschlußstellentiefe bis 3,00 m.
  für 1 m.
Menge: 25,000 m

**3.7.7.110 Rohrleitung aus Polypropylen DN 150 verlegen, Anschlußstellentiefe bis 4,50 m.**
Rohrleitungen aus Polypropylen DN 150 mm bis zur
Anschlußstelle verlegen.
Anschlußstellentiefe bis 4,50 m.
  für 1 m.
Menge: 1,000 m

*Hinweis: Hinweis 3.7.8: Abzweiger - Bögen - Sattelstücke*
Hinweis 3.7.8:  Abzweiger - Bögen - Sattelstücke
        - Schachtanschlüsseaus Polypropylen
  gem. DIN EN 1852 EN 476 als Zulage.

Nachfolgenden Positionen gelten als Zulage zu den jeweiligen Positionen für Rohre aus Polypropylen.
(Pos für: Abzweiger, Bögen, Schachtanschlüsse)
In den Einheitspreis einrechnen:
- fachgerechter Einbau bzw. Anschluss.
Die Abrechnung erfolgt als Zulage nach Stück.

##### Abschnitt 3.7.8 Abzweiger - Bögen - Sattelstücke - Schachtanschlüsse, aus Polypropylen als Zulage

**3.7.8.100 Abzweiger DN 150 verlegen.**
Abzweiger  DN 150 mm  passend zur Rohrleitung einbauen.
  für 1 Stück.
Menge: 1,000 Stck

**3.7.8.110 Bögen DN 150 verlegen.**
Bögen  DN 150 mm  passend zur Rohrleitung einbauen.
  für 1 Stück.
Menge: 25,000 Stck

**3.7.8.120 Anschluß an vorh. Rohrleitung herstellen.**
Anschluß an vorh. Rohrleitung herstellen.
1.  Sattelstücke aus Steinzeug DN 150 mm mittels
  Kernbohrgerät wasserdicht einbauen.
2.  übergangsstück Steinzeug / Polypropylen einbauen
  und an Polypropylenrohrleitung DN 150 mm
  anschließen.
  für 1 Stück.
Menge: 1,000 Stck

**3.7.8.151 Fabekun -Sattelstücke DN 150 mm einbauen**
Fabekun -Sattelstücke DN 150 mm,
90 Grad mit angeformter Steckmuffe zum Anschluss
von Polypropylen-Rohren DN 150 mm an
Betonrohr DN '300' mm

nach Vorschrift des Herstellers wasserdicht einbauen,
als Zulage
  für 1 Stück.
Menge: 3,000 Stck

**3.7.8.152 Fabekun -Sattelstücke DN 150 mm einbauen**
Fabekun -Sattelstücke DN 150 mm,
90 Grad mit angeformter Steckmuffe zum Anschluss
von Polypropylen-Rohren DN 150 mm an
Betonrohr DN '400' mm

nach Vorschrift des Herstellers wasserdicht einbauen,
als Zulage
  für 1 Stück.
Menge: 2,000 Stck

**3.7.8.153 Fabekun -Sattelstücke DN 150 mm einbauen**
Fabekun -Sattelstücke DN 150 mm,
90 Grad mit angeformter Steckmuffe zum Anschluss
von Polypropylen-Rohren DN 150 mm an
Betonrohr DN '500' mm

nach Vorschrift des Herstellers wasserdicht einbauen,
als Zulage
  für 1 Stück.
Menge: 1,000 Stck

**3.7.8.160 Polypropylen-Überschiebemuffe, DN 150 mm, verlegen, als Zulage.**
Polypropylen-Überschiebemuffe DN 150 mm verlegen,
als Zulage.
  für 1 Stück.
Menge: 2,000 Stck

**3.7.8.170 Polypropylen-Muffenstopfen DN 150 mm, verlegen, als Zulage.**
Polypropylen-Muffenstopfen DN 150 mm verlegen,
als Zulage
  für 1 Stück.
Menge: 1,000 Stck

#### Bereich 3.9 Sonstige Leistungen

*Hinweis: Hinweis 3.7.9: Sonstige Leistungen*
Hinweis 3.9.8: Sonstige Leistungen

##### Abschnitt 3.9.8 Sonstige Leistungen

**3.9.8.830 Aufrechterhaltung der Müllbeseitigung**
*** Pauschalposition
Es ist sicherzustellen, dass während der gesamten Bauzeit an den Tagen der Müllabfuhr die Müllwagen stets an die Müllabstellplätze heranfahren können.
Ist die Abfuhr der Müllgefäße (Blau, Gelb, Restmüll) sowie des zugelassenen Sperrmülls der Anlieger durch den Arbeitsablauf nicht möglich, so hat der AN rechtzeitig vor dem Eintreffen der Müllfahrzeuge die betreffenden Gegenstände an den von den Müllfahrzeugen benutzten Fahrweg zu transportieren und die Müllgefäße nach deren Entleerung unverzüglich wieder an die Stellplätze zurückzubringen.

Betroffen Wohneinheiten und Gewerbebetriebe im Bereich des Baufeldes.
Alle hierfür erforderlichen Aufwendungen und Erschwernisse sind in den Preis der Position einzurechnen

  für 1 pauschal.
Menge: 1,000 Psch

### Gewerk 4 Tragschichten - Fahrbahndecken.

#### Bereich 4.1 Planumsarbeiten

*Hinweis: Hinweis 4.1.1: Erd-, Feinplanum*
Hinweis 4.1.1:  Erd-, Feinplanum

Die Abrechnung erfolgt nach m2.

##### Abschnitt 4.1.1 Erd-, Feinplanum

**4.1.1.100 Erdplanum herstellen**
Erdplanum der Fahrbahnen, Parkstreifen, Rad- und Gehwege eben und tragfähig verdichten.
Nur auf besondere Anweisung des "AG" herstellen.
Bei Verwendung von Schwingungsverdichtungsgeräten in der Nähe von Gebäuden und sonstigen Einbauten  besonders vorsichtig arbeiten.
Trotzdem auftretende Schäden gehen im vollen Umfang
zu Lasten des Auftragnehmers.
Die Beseitigung evtl. Planumsverformungen durch Anlieger- und Baustellenverkehr sowie die Ableitung evtl. auftretenden Oberflächenwassers werden nicht besonders vergütet.
Das Planum muß vor Einbau der Frostschutzschicht vom
"AG" abgenommen werden.
  für 1 m2.
Menge: 50,000 m2

**4.1.1.110 Feinplanum herstellen**
Feinplanum aus Sand profilgerecht oder nach Angabe des
"AG" herstellen, ein Materialnachweis ist erforderlich.
Körnung:  0/3 mm,  lehmfrei
Schichtdicke: 2 cm (im verdichteten Zustand gemessen)
Genauigkeit: ± 1 cm
Verdichtungsfaktor: 1,2.
  für 1 m2.
Menge: 1350,000 m2

*Hinweis: Hinweis 4.2.0: Tragschichten ohne Bindemittel*
Hinweis 4.2.0:  Tragschichten ohne Bindemittel

Tragschichten nach Angabe des "AG" profilgerecht einbauen.
Geforderte  Einbaumenge über die Erstschrift der Lieferscheine erbringen.
Lieferscheine gesondert halten und dem "AG" sofort vorlegen.
Später vorgelegte Lieferscheine werden nicht anerkannt.

#### Bereich 4.2 Tragschichten ohne Bindemittel

*Hinweis: Hinweis 4.2.1: Frostschutzschichten*
Hinweis 4.2.1:  Frostschutzschichten

Frostschutzschichten aus frostunempfindlichem Material gem. Abschnitt 2.1 ZTV-SoB.
Schichten aus frostunempfindlichem Material oder Frostschutzschichten müssen den ZTV SoB-StB04/07 und die dazugehörigen Baustoffe und Baustoffgemische den TL SoB-StB 04/07, Tabelle 1 Kategorie UF5 entsprechen. Der Feinanteil kleiner 0,063 mm darf jedoch in der fertigen Schicht 7 M. - % nicht überschreiten.
Das Material der Untergrundverbesserung nur auf ausdrückliche Anweisung des "AG" einbauen.
Abgerechnet wird das tatsächlich eingebaute, nach Profilen bzw. Aufmaß zusammengestellte, im verdichteten Zustand gemessene Material.
Für das RCL-Material muss ein Prüfungszeugnis zur Eignung als Frostschutzmaterial vorgelegt werden (chemische Untersuchung + Körnungslinien).
Das Einholen von Genehmigungen beim Umweltamt Aachen
ist einzurechnen (vor Einbau vorzulegen).
Die Frostschutzschicht ist unterhalb der bituminösen
Schichten einzubauen.
Nach Einbau Nachweis über Lieferscheine mit
Dokumentation dem Umweltamt vorlegen.
Ein zusätzlicher Nachweis des eingebauten Materials durch Lieferscheine ist erforderlich, hierbei wird ein Verdichtungsfaktor von 1,2 zugrunde gelegt.
Bei Nachweis über Wiegekarten wird  für 1 m3 verdichtete Masse ein Gewicht von 2,0 to festgesetzt.
1 MPa ^= 1 MN/m²
Die Abrechnung erfolgt nach m3.

##### Abschnitt 4.2.1 Frostschutzschichten

**4.2.1.104 Frostschutzschicht 0/45 einbauen, Bk 100 - Bk 1,0**
Frostschutzschicht aus Recyclingmaterial (RCL 1) in Verkehrsflächen der Belastungsklasse Bk 100 - Bk 1,0 lagenweise einbauen und so verdichten, dass an der  Oberfläche eineTragfähigkeit von:
E = 120 MPa  erreicht wird.
Körnung: 0/45 mm
Einbaudicken nach Unterlagen des AG´s. Abgerechnet nach Auftragsprofilen.
  für 1 m3.
Menge: 30,000 m3

**4.2.1.130 Frostschutzkies der Anrampungen einbauen**
Frostschutzschicht aus Recycling- bzw. Kiesmaterial der Anrampungen nach Angabe des "AG" an Grundstückseinfahrten, Überwegen oder für provisorische Straßenanschlüsse einbauen und standfest verdichten.
Körnung : 0 - 60 mm.
In den EP einrechnen:
-  Spätere Wiederaufnahme des Materials,
-  Einbau im Anschüttungsbereich innerhalb der Baustrecke.
  für 1 m3.
Menge: 25,000 m3

*Hinweis: Hinweis 4.3.0: Tragschichten mit Bindemittel*
Hinweis 4.3.0: Tragschichten mit Bindemittel

Tragschichten nach Angabe des "AG" profilgerecht einbauen.
Nur Positionen Bit. Tragschichten:
Geforderte  Einbaumenge über die Erstschrift  der Lieferscheine erbringen.
Lieferscheine gesondert halten und dem "AG" sofort vorlegen. Später vorgelegte Lieferscheine werden nicht anerkannt.
In den Einheitspreis einrechnen:
     - Evtl.  erforderl. Handeinbau an Einmündungen, Zwickeln.
Bei Abrechnung nach:
     - Dicke ist der Nachweis nach  "REB" ,
     - Gewicht ist der Nachweis durch die Erstschrift
  der Lieferscheine zu erbringen

#### Bereich 4.3 Tragschichten mit Bindemittel

*Hinweis: Hinweis 4.3.1: Hydraulisch gebundene Tragschichten gem. ZTV-Beton-StB*

##### Abschnitt 4.3.1 Hydraulisch gebundene Tragschichten gem. ZTV-Beton-StB

**4.3.1.100 Hydraulisch gebundene Tragschicht HGT 20 cm für befahrbare Flächen herstellen.**
Hydraulisch gebundene Tragschicht HGT nach ZTV-Beton-StB
für befahrbare Flächen herstellen, hohlraumreich und wasserdurchlässig.
Wasserdurchlässigkeit:  kf ≥ 5,4 * 10-5 m/s
Kerben in Quer- und Längsrichtung zur Verhinderung von Reflexionsrissen.
Einbaustärke :20 cm
Körnung :  0/45 mm
Bindemittel : Zement
Festigkeit :  7 - 12 N/mm2
Abrechnung nach m2.
  für 1 m2.
Menge: 110,000 m2

**4.3.1.110 Hydraulisch gebundene Tragschicht HGT 15 cm für Geh- u. Radwege, Parkflächen, Einfahrten herstellen.**
Hydraulisch gebundene Tragschicht HGT nach ZTV-Beton-StB
für Geh- und Radwege, Parkflächen und Einfahrten herstellen, hohlraumreich und wasserdurchlässig.
Wasserdurchlässigkeit:  kf ≥ 5,4 * 10-5 m/s
Kerben in Quer- und Längsrichtung zur Verhinderung von Reflexionsrissen.
Einbaustärke :15 cm
Körnung :  0/45 mm
Bindemittel : Zement
Festigkeit :  7 - 12 N/mm2
Abrechnung nach m2.
  für 1 m2.
Menge: 400,000 m2

*Hinweis: Hinweis 4.3.2: Betonunterbau für Beläge*
Hinweis 4.3.2:  Betonunterbau  für Beläge
  und Pflasterungen

Beton auf dem profilgerechten und verdichteten Planum in einer Lage einbauen, planmäßig abgleichen, mit Rüttelgeräten oder Handstampfern verdichten.
Vorschriftsmäßige Nachbehandlung durchführen.
Die Einbaudicke wird im verdichteten Zustand gemessen
In den Einheitspreis einrechnen:
- Alle Neben-und Nachbehandlungsarbeiten.
Die Abrechnung erfolgt nach m2.

##### Abschnitt 4.3.2 Betonunterbau für Beläge und Pflasterungen

**4.3.2.140 Auffüllbeton, Abrechnung in m3.**
Beton, als Auffüllbeton für den Arbeitsraum zwischen
Bordsteinen und Tragschichten einbauen, verdichten.
Betongüte : C 8/10.
Die Abrechnung erfolgt nach m3.
  für 1 m3.
Menge: 2,000 m3

**4.3.2.170 Drainbetontragschicht, d = 20 cm einbauen**
Drainbetontragschicht gem.
Merkblatt für Drainbetontragschichten ( DBT, FGSV-Nr.: 827) fachgerecht, auch in Teilmengen, einbauen und verdichten.
Wasserdurchlässigkeit: kf ≥ 5,4 * 10-5 m/s
Stärke:  d = 20 cm
Die Abrechnung erfolgt nach m2.
  für 1 m2.
Menge: 410,000 m2

**4.3.2.171 Drainbetontragschicht, d = 25 cm einbauen**
Drainbetontragschicht gem.
Merkblatt für Drainbetontragschichten ( DBT, FGSV-Nr.: 827) fachgerecht, auch in Teilmengen, einbauen und verdichten.
Wasserdurchlässigkeit: kf ≥ 5,4 * 10-5 m/s
Stärke:  d = 25 cm
Die Abrechnung erfolgt nach m2.
  für 1 m2.
Menge: 10,000 m2

*Hinweis: Hinweis 4.3.3: Asphalttragschichten*
Hinweis 4.3.3:  Asphalttragschichten gem.
  ZTV- Asphalt-StB 07

Asphalttragschicht einbauen und verdichten.
Evtl. erforderlicher Handeinbau an Straßeneinmündungen, Zwickeln und Einbauten in den EP einrechnen.
Abrechnung:
1. Den  Nachweis über die geforderte Einbaudicke nach
  ZTV Asphalt-StB 07,
2. Schichten, deren vorgesehene Einbaudicke weniger als
  3,5 cm  beträgt und bei kleineren  Maßnahmen  den
  Nachweis durch Erstschriften von Wiegekarten erbringen.
  Lieferscheine gesondert halten und sofort dem "AG" vorlegen.
  Später vorgelegte Lieferscheine werden nicht anerkannt.

Begriffe gemäß ZTV-Asphalt-StB 07:

- Ashaltbeton (Asphalt Concrete)  AC
- Splttmastixasphalt (Stone Mastix Asphalt)SMA
- Gussasphalt  MA
- Offenporiger Asphalt  PA

- Asphaltdeckschichten  D
- Asphaltbinderschichten  B
- Asphalttragschichten  T
- AsphalttragdeckschichtenTD

- besondere BeanspruchungS
- normale Beanspruchung N
- leichte Beanspruchung  L

##### Abschnitt 4.3.3 Asphalttragschichten gem. Abschnitt 4 ZTV-Asphalt-StB

**4.3.3.165 Asphalttragschicht, Mischgutart AC 22 TS, 12 cm für Bk 3,2 und Bk 1,8 einbauen**
Asphalttragschicht, Mischgutart AC 22 TS für
Belastungsklasse Bk 3,2 und Bk 1,8 einbauen.
Einbaugewicht :  290 kg/m2,  ca.  12 cm,
Körnung :  0/ 22 mm,
Bindemittelsorte :  50/70
Die Abrechnung erfolgt nach m2.
  für 1 m2.
Menge: 350,000 m2

**4.3.3.166 Zulage zur Pos. 4.3.3.165, B= 0,50 - 4,00 m**
Asphalttragschicht, Mischgutart AC 22 TS für
Belastungsklasse Bk 3,2 bis Bk 1,8 einbauen, Zulage.
Einbaugewicht :  290 kg/m2,  ca.  12 cm,
Einbau zwischen vorh. Baustraße und neuer Rinnenanlage, Breiten von ca. 0,50 bis ca. 2,00 m.
Körnung :  0/ 22 mm,
Bindemittelsorte :  50/70
Die Abrechnung erfolgt nach m2.
Als Zulage zur Pos. 4.3.3.165
  für 1 m2.
Menge: 150,000 m2

**4.3.3.170 Asphalttragschicht, Mischgutart AC 22 TS, to Einbau: von Hand oder Fertiger Bk 100 - Bk 1,8**
Asphalttragschicht, Mischgutart AC 22 TS auf besondere Anweisung des "AG" an verschiedenen Stellen, in unterschiedl. Größe und Stärke - von Hand oder mit Straßenfertiger - einbauen.
Belastungsklasse Bk 100 - Bk 1,8
Körnung :  0/22 mm,
Bindemittelsorte :  50/70
Die Abrechnung erfolgt nach to.
  für 1 to.
Menge: 120,000 to

**4.3.3.171 Zulage zur Pos. 4.3.3.170**
*** Pauschalposition
Asphalttragschicht, Mischgutart AC 22 TS für
Belastungsklasse Bk 100 bis Bk 1,8 einbauen, Zulage.
Einbau auf vorh. Baustraße in 2 Lagen zum Profilausgleich in der Senke ca. zwischen Station 0+055 und 0+105.
Körnung :  0/ 22 mm,
Bindemittelsorte :  50/70
Als Zulage zur Pos. 4.3.3.170
In den Einheitspreis ist der gesamte Mehraufwand, eventuell entstehende Erschwernisse und Verzögerungen mit einzurechnen.

  für 1 psch.
Menge: 1,000 psch

*Hinweis: Hinweis 4.4.0: Asphaltbinderschichten*

#### Bereich 4.4 Asphaltbinderschichten

*Hinweis: Hinweis 4.4.2: Asphaltbinder AC 16 BS für Belastungsklasse BK 3,2*
Hinweis 4.4.2: Asphaltbinder AC 16 BS
  für Belastungsklasse Bk 3,2

Asphaltbinderschicht AC 16 BS der Belastungsklasse Bk 3,2 auf einwandfrei klebfähiger Tragschicht profilgemäß mit Straßenfertiger einlagig einbauen und verdichten.
Baustoffe entsprechend ZTV Asphalt-StB 07.
Die Nähte an einzelnen Fertigerbahnen müssen sauber
gestoßen werden und dürfen sich nicht mit den Nähten
der darunterliegenden Schichten decken.
Evtl. erforderlicher Handeinbau an Straßeneinmündungen,
Zwickeln und Einbauten in den Einheitspreis mit einrechnen.
Die eingebauten Schichten werden durch den öffentlichen Verkehr nach dem Abkühlen benutzt.
Grenzwerte / Toleranzen:
Gem. der ZTV Asphalt-StB 07.
Abrechnung:
1. Den  Nachweis über die geforderte Einbaudicke nach
  ZTV Asphalt-StB 07,
2. Schichten, deren vorgesehene Einbaudicke weniger als
  3,5 cm  beträgt, und bei kleineren Maßnahmen, den
  Nachweis durch Erstschriften von Wiegekarten
  erbringen.
  Lieferscheine gesondert halten und sofort dem "AG"
  vorlegen.
  Später vorgelegte Lieferscheine werden nicht anerkannt.

##### Abschnitt 4.4.2 Asphaltbinder

**4.4.2.120 Asphaltbinder AC 16 BS, Bk 3,2 ° 125 kg/m2, ca ° 5 cm, 0/16° mm, B °25/55-55A°**
Asphaltbinderschicht AC 16 BS, Belastungsklasse Bk 3,2
Einbaugewicht : '125_' kg/m2,
ca '5_' cm,

Körnung :  0/ '16_' mm,

Bindemittelsorte : '25_/55-55A_'

Die Abrechnung erfolgt nach m2.
  für 1 m2.
Menge: 350,000 m2

**4.4.2.130 Asphaltbinder, Mischgutart AC 16 BS, Bk 3,2 to-Einbau: von Hand o. Fertiger**
Asphaltbinder, Mischgutart AC 16 BS, Belastungsklasse Bk 3,2 zum Profilausgleich auf besondere Anweisung des "AG" an verschiedenen Stellen, in unterschiedl. Größe und Stärke - von Hand oder mit Straßenfertiger - einbauen.
Körnung :  0/16 mm,
Bindemittelsorte :  25/55-55 A
Die Abrechnung erfolgt nach to.
  für 1 to.
Menge: 50,000 to

*Hinweis: Hinweis 4.4.3: Fläche reinigen und anspritzen*
Hinweis 4.4.3: Fläche reinigen und anspritzen

Straßenfläche von allen losen und anhaftenden
Fremdkörpern gründlich reinigen.Das Kehrgut  und die
gelösten Sand-, Schmutz- und Staubmassen zur Deponie
abfahren.
Beim Anspritzen dürfen keine Bindemittelanreicherungen
auftreten.
Der Haftkleber muss den Anforderungen an die Bindemittel, Bitumenemulsion, TL BE-StB 07 entsprechen. Der "AN" gewährleistet eine innige Verklebung der einzelnen Schichten.
Bordsteine, Randeinfassungen, Schächte und sonstige
Einbauten vor Verschmutzung schützen.
Die Tragschicht und Binderschicht ist immer mit Bitumenemulsion anzuspritzen.
Alle Längsnähte, Nähte im Aufweitungsbereich und Quernähte sind anzuspritzen.
Die Ausführung erfolgt nur auf Anordnung des "AG".
Die Abrechnung erfolgt nach m2.

##### Abschnitt 4.4.3 Straßenfläche reinigen und anspritzen

**4.4.3.110 Bituminöse Straßenfläche säubern.**
Flächen aus bituminösem Mischgut gründlich säubern.
Diese Position findet nur Anwendung, sofern die Decke
auf Anweisung des "AG" nicht  unmittelbar nach dem
Binder eingebaut wird.
  für 1 m2.
Menge: 1100,000 m2

**4.4.3.120 Stark verschmutzte Straßenfläche reinigen**
Stark verschmutzte Flächen reinigen.
Flächen aus bit. Mischgut, Beton oder aus Groß- bzw. Kleinpflaster bestehend, bei starker Verschmutzung mit Wasser, Druckwasser, Druckluft oder sonstigen geeigneten Mitteln reinigen.
Für eine intensive Reinigung garantiert der "AN".
Die Leistungen dieser Position können nur mit schriftlicher Genehmigung des "AG" vor Beginn der Arbeiten ausgeführt werden.
  für 1 m2.
Menge: 200,000 m2

**4.4.3.140 Straßenfläche mit polymermodiffizierter Bitumenemulsion anspritzen, Menge: 0,250 kg/m2 Bk 100, Bk 32, Bk 10, Bk 3,2 und Bk 1,8**
Straßenfläche mit polymermodiffizierter Bitumenemulsion für Belastungsklasse Bk 100, Bk 32, Bk 10, Bk 3,2 und Bk 1,8 gleichmäßig anspritzen.
Menge:  0,250 kg/m2  Bindemittel C 60 BP1-S
gem. Tabelle 2 TL Bitumenemulsion StB 07.
  für 1 m2.
Menge: 2200,000 m2

*Hinweis: Hinweis 4.4.5: Fläche fräsen*
Hinweis 4.4.5: Fläche fräsen

In den Einheitspreis einrechnen:
- An- und Abfuhr der Geräte auch für Kleinflächen
- Gestellung der erforderlichen Geräte einschl. Bedienung
- anfallendes Fräsgut aufnehmen und zur Deponie abfahren.
- Unebenheiten der gefrästen Fläche höchstens 6 mm innerhalb
  einer 4 m langen Messstrecke in Längs- und Querrichtung
- Anschlusskanten geradlinig auf Frästiefe herstellen
Die Abrechnung erfolgt nach m und m2.

##### Abschnitt 4.4.5 Fläche fräsen

**4.4.5.100 Bituminöse Decken abfräsen, Frästiefe: 0,0 mm bis 25 mm.**
Bituminöse Decken abfräsen mit Mikrofräse,
Frästiefe :  bis  25 mm.
  für 1 m2.
Menge: 700,000 m2

**4.4.5.130 Bituminöse Decken abfräsen, Frästiefe: 0,0 mm bis 40 mm, Fläche bis 20 m2**
Bituminöse Decken abfräsen,
Kleinflächen an verschiedenen Einsatzstellen
Frästiefe :  bis  40 mm.
Fläche :  bis  20 m2.
  für 1 m2.
Menge: 15,000 m2

**4.4.5.190 Bituminöses Fugenband verlegen, Schichtdicke: D = 40 mm.**
Bituminöses Fugenband gemäß TL Fug StB kalt verarbeitbar und dauerplastisch nach Verarbeitungsrichtlinien des Herstellers mit dem zugeh. Voranstrich als Längsnaht- bzw. Arbeitsfugendichtung bei Deckschichten aus Asphaltbeton, Splittmastixdecken oder Gussasphalt verlegen, wird auch als Fugenband zwischen Rinne und Asphalt verlegt.
Schichtdicke: D = '40' mm

Mindestbanddicke: B =  8 mm
  für 1 m.
Menge: 60,000 m

**4.4.5.200 Asphaltbelag bis 4 cm tief für eine glatte Auflage einschneiden.**
Asphaltbelag bis 4 cm tief einschneiden um für
das Fugenband der Pos. 4.4.5.190 eine glatte
Auflage zu erhalten.
Verbleibende Asphaltreste abschlagen und abfahren.
  für 1 m.
Menge: 60,000 m

**4.4.5.205 Bituminöses Fugenband um Einbauten verlegen**
Bituminöses Fugenband, d = 2,5 - 4,0 cm, gemäß TL Fug StB kalt verarbeitbar und dauerelastisch, z. B. um Schachtabdeckungen, Schieberkappen, Straßenabläufe, andere Einbauten etc. nach Verarbeitungsrichtlinien des Herstellers mit dem zugehörigen Voranstrich als Längsnaht- bzw. Arbeitsfugendichtung bei Deckschichten aus Asphaltbeton, Splittmastixdecken oder Gussasphalt verlegen, wird auch als Fugenband zwischen Rinne und Asphalt verlegt.
Schichtdicke: D = 2,5 - 4,0 cm. B = 8 mm
Asphaltreste um die Einbauten abschlagen, so dass eine glatte Auflage entsteht. Asphaltreste zur Deponie entsorgen.
  für 1 m.
Menge: 20,000 m

*Hinweis: Hinweis 4.5.0: Asphaltdeckschichten aus Asphaltbeton*
Hinweis 4.5.0: Asphaltdeckschichten aus Asphaltbeton

Asphaltdeckschichten nach Angabe des "AG" profilgerecht einbauen.
Materialbezeichnung und Lieferwerk benennen. Die  Menge  des  eingebauten Materials durch die Erstschrift der Lieferscheine erbringen. Die Lieferscheine gesondert halten und sofort dem "AG" vorlegen.
Später vorgelegte Lieferscheine werden nicht anerkannt.
Evtl.  erforderl. Handeinbau an Einmündungen, Zwickel und Einbauten in den Einheitspreis einrechnen.
Abrechnung:
- nach Dicke :  Nachweis nach ZTV Asphalt-StB 07,
- nach Gewicht :  Nachweis durch  Erstschrift der  Lieferscheine erbringen.

#### Bereich 4.5 Asphaltdeckschichten

*Hinweis: Hinweis 4.5.1: Asphaltdeckschicht aus Asphaltbeton ^ für Bk 10, Bk 3,2 und Bk 1,8*
Hinweis 4.5.1: Asphaltdeckschichten aus Asphaltbeton für
  Belastungsklassen Bk 10, Bk 3,2 und Bk 1,8

Asphaltbeton, Belastungsklassen Bk 10, Bk 3,2 und Bk 1,8, auf die gesäuberten Flächen profilgerecht - mit einem Fertiger - einbauen und verdichten.
Baustoffe entsprechend ZTV Asphalt-StB 07.
Es sind Mineralstoffe zu wählen, welche die Helligkeit der Fahrbahnoberfläche fördern:
z.B. Grauwacke, Kiessplitt oder eine Kombination Basalt / Kiessplitt mit mehr  als  25 %  Kiessplitt. Die  Profillage  und Ebenflächigkeit während des Einbaues und des Verdichtens laufend kontrollieren.
Rechtzeitig vor Einbau der Deckschicht die Entwässerungsan- lagen in der Straße vom "AG" (Betriebshof) auf ihre Ordnungs- gemäße Herstellung  bzw. Instandsetzung prüfen lassen.
Die Kosten dieser erstmaligen Prüfung trägt der "AG".
Erst wenn die  mängelfreie Abnahme vorliegt, darf die Deckschicht eingebaut werden.
Der "AN" ist verpflichtet, zwei Werktage vor Einbau der Deckschicht  den "AG" hiervon zu unterrichten.
Die Nähte an einzelnen Fertigerbahnen müssen sauber gestoßen werden und dürfen sich nicht mit den Nähten der darunter- liegenden Schichten decken.
Wenn nicht heiß an heiß eingebaut wird, muss die Deckschicht abgekantet werden. Der noch warme Randbereich bei mehr- streifigem Einbau "Heiß an Kalt" ist in einer Breite von 10-12 cm mit einem 70 - 80 Grad schräggestellten Quetschrad an der Walze abzudrücken.
Das abgedrückte Mischgut geht in das Eigentum des "AN"
über und ist der Wiederverwendung zuzuführen.
Vor Einbau der neuen Fertigerbahn ist die Nahtfläche mit Bitumen anzustreichen.
Evtl. erforderlicher Handeinbau an Straßeneinmündungen, Zwickeln und Einbauten ist in den Einheitspreis mit einzurechnen.
Grenzwerte Toleranzen: gem. ZTV Asphalt-StB 07.
Abrechnung:
1.  Den Nachweis über die geforderte Einbaudicke nach
  ZTV Asphalt-StB 07,
2.  Schichten, deren vorgesehene Einbaudicke weniger als
  3,5 cm beträgt, und bei kleineren Maßnahmen, den Nachweis
  durch Erstschriften von Wiegekarten erbringen. Lieferscheine gesondert halten und sofort dem "AG" vorlegen.
  Später vorgelegte Lieferscheine werden nicht anerkannt.

##### Abschnitt 4.5.1 Asphaltbeton AC 11 DS, Bk 10, Bk 3,2 und Bk 1,8

**4.5.1.110 Asphaltbeton AC 11 DS, Bk 10, Bk 3,2 und Bk 1,8**
Asphaltbeton AC 11 DS,
Belastungsklasse Bk10, BK 3,2 und Bk 1,8
Einbaugewicht :  100 kg/m2,  ca.  4,0 cm,
Körnung :  0/11 mm,
Bindemittelsorte :  25/55-55 A
Die Abrechnung erfolgt nach m2.
  für 1 m2.
Menge: 1100,000 m2

### Gewerk 5 Kanalbauarbeiten

*Hinweis: Hinweis 5.8.0: Schächte aus Beton- und Stahlbeton-*
Hinweis 5.8.0:  Schächte aus Beton- und Stahlbetonfertigteilen nach DIN EN 1917 und
  DIN V 4034-1 Typ2

Die nachfolgend beschriebenen Positionen gelten für
wasserdichte Schachtunterteile und Schachtfertigteile
für Schächte mit gerader und abgewinkelter
durchlaufender Rohrachse, sowie für Schächte mit
einseitigem Auftritt.

Abwicklungen bis 5 Grad können bei Schächten  mit
'geradem' Durchlauf in der Muffe ausgebildet werden.
Der genaue Winkel für Schächte mit 'abgewinkeltem'
Durchlauf ist in der Örtlichkeit zu messen.
Bei seitlich angesetzten Schächten den Schacht so
ausbilden, daß die weiteren Schachtfertigteile
senkrecht stehen.
Der lichte Mindestdurchmesser für Schachtunterteile
beträgt 1000 mm. Der maximale Rohrdurchmesser für einen
Schachtdurchmesser vom 1000 mm beträgt für mittig
durchgeführte Rohre 500 mm.
Bei Rohren mit größeren Durchmessern als 500 mm das
Schachtunterteil so vergrößern, dass die
Auftrittsfläche auf dem Bankett mind. 25 cm beträgt
oder Rohre mit einseitigen Auftritten verwenden.
Eine Änderung der ausgeschriebenen Schachtunterteile
bedarf jedoch der Zustimmung des "AG".

Bei Schachtunterteilen mit einem  DN  größer 1000 mm
gehört der Übergangsring UER-M zum Anschluß von
Schachtringen DN 1000 mm mit zur Position des Schachtunterteiles mit einer werkseitig gelieferten Dichtung für Fertigteile nach DIN 4060, DIN EN 681-1.

Statischer Nachweis:
Die statisch erforderl. Abmessungen und Bewehrungen
müssen den Einbaubedingungen entsprechen.

Schachtwände:
In die Schachtwände Öffnungen für den Anschluss der
ankommenden bzw. abgehenden Rohre einschl. Dichtung
vorsehen. Das gilt auch für Schachtunterteile mit
Unterstürzen. (Die Zulage für Unterstürze wird nach
Gruppe 5.74 vergütet)

Schachtsohlen:
Sohlen und Bankette der Schächte aus
Kanalklinkerriemchen mit den Mindestabmessungen
240/50/50 mm und den Qualitätsmerkmalen nach DIN 4051
herstellen.
Bei Rohren bis DN 600 mm die seitliche Banketten bis
Rohrscheitel, bei Rohren mit DN größer 600 mm die
Bankette bis zur Kämpferhöhe, jedoch mindestens 600 mm
hoch herstellen. Die Herstellung sämtlicher
Schachtsohlen in den Einheitspreis des
Schachtunterteiles einrechnen.

Steigeisen:
Steigeisen nach  DIN 1212-Teil 2  Form E, Steigmaß A =
25 cm  werkseitig einbauen.

Verlegung:
Fertigteile an der Verwendungsstelle abladen, höhen-
und fluchtgerecht, sowie wasserdicht unter Beachtung
der Verlegehinweise des Herstellers und nach Angabe des
"AG" verlegen.

#### Bereich 5.8 Schachtunterteile - Schachtfertigteile - Rohranschlüsse

*Hinweis: Hinweis 5.8.2: Schachtfertigteile aus Beton,*
Hinweis 5.8.2:  Schachtfertigteile aus Beton,
  Stahlbeton nach  DIN EN 1917 und
  DIN V 4034-1 Typ 2

Betonfußauflagen, -Schachtringe, -Schachthälse, und
Auflageringe nach DIN EN 1917 und DIN V 4034-1 Typ 2,
mit den für Einbau und Transport erforderlichen
Bewehrung in wasserundurchlässiger Ausführung, für
Fertigschächte und mit Gleitlippendichtung aus
Elastomeren nach DIN EN 681-1 und DIN 4060 der
Expositionsklasse XA2 versetzen.
Einbau eines Lastübertragungsringes als Verbindung zwischen den Stirnflächen der Schachtfertigteile einbauen.

Betonauflagering nur max. 24 cm hoch einbauen.

In den Einheitspreis einrechnen: Sämtliche Nebenarbeiten.
Die Abrechnung erfolgt nach Stück.

##### Abschnitt 5.8.2 Schachtfertigteile aus Beton nach DIN EN 1917 und DIN V 4034-1 Typ 2

**5.8.2.120 Betonschachtring SR-M Typ 2 1000x500 versetzen.**
Betonschachtring  SR-M Typ 2 1000 X 500  versetzen.
  für 1 Stück.
Menge: 1,000 Stck

### Gewerk 6 Betonarbeiten, Plattenbeläge, Pflasterungen

*Hinweis: Hinweis 6.3.0. Beton - Fertigteile, Winkelstützmauern*

#### Bereich 6.3 Beton - Fertigteile, Winkelstützmauern

*Hinweis: Hinweis 6.5.0. Plattierungsarbeiten*
Hinweis 6.5.0. Plattierungsarbeiten

für die Verlegung von Betonplatten gilt die ZTV Pflaster-StB.

#### Bereich 6.5 Plattierungsarbeiten

*Hinweis: Hinweis 6.5.3. Betonplatten in Brechsand-Splitt-Bettung*
Hinweis 6.5.3.  Betonplatten in Bettung aus:
  Brechsand - Splitt - Gemisch

Bettung:
Brechsand-Splittgemisch 0/5 mm oder 0/8 mm  aus Natursteinmaterial mit
ca. 50 % Basaltsplitt 2/5 oder 2/8 mm (kein Kalksteinsplitt)
ca. 50 % Brechsand 0/2 mm.
Dicke: 3 - 5 cm (im verdichteten Zustand)
Die Anforderungen der ZTV-Pflaster sind einzuhalten.

Verlegen:
Flucht- und höhengerecht im jeweils vorgeschriebenen Verband mit 3/5 mm Fugenbreite.

Beischlüsse sind wie folgt auszuführen:
Kanten, Anschlüsse, Einbauten und Aussparungen werden mit geschnittenen Platten beigelegt, die mittels Nassschneidetisch getrennt wurden. Dieses Schneiden der Platten wird gesondert vergütet. Am gleichen Tag einschlämmen.

Ausnahme:
Bei Regulierungs- und Anpassungsarbeiten an Schieber u. Hydrantenkappen in Plattenbelägen ist das Schneiden in den Einheitspreis einzurechnen. An runden Schieberkappen, Leuchtmasten und sonstigen runden Einbauten ist der Schnitt mit dem Kernbohrgerät vorzunehmen.
Rechteckige, halbe Platten werden nicht gesondert vergütet.

Verfugen:
Am gleichen Tag mit Brechsand-Splitt-Gemisch 0/3 mm einschlämmen. Das Schließen der Fugen muß kontinuierlich mit dem Fortschreiten des Verlegens beigehalten werden. Fugen vollständig unter Wasserzugabe einschlämmen.
Abschließend ein Fugenschluss mit einer feinkornhaltigen
Gesteinskörnung durch Nachschlämmen herstellen.

Abgerechnet werden:  Plattenbelag nach m2.
  Plattenband nach m .

##### Abschnitt 6.5.3 Betonplatten in Bettung aus Brechsand-Splitt-Gemisch:

**6.5.3.100 Betonplatten A300 im Längsverband verlegen Plattenstärke: 80 mm, auszwickeln mit Platten.**
Betonplatten "A" 300 mit allseitigen Verbundnocken im Längsverband verlegen.
Plattenstärke:  80 mm.
Beischlüsse an Einbauten mit "Platten" auszwickeln.
  für 1 m2.
Menge: 350,000 m2

**6.5.3.240 Betonplatte mit versetzten Noppen 30/30/8 cm**
Betonplatte mit diagonal versetzten Noppen als Orientierungsplatte entsprechend der DIN 485 verlegen
(Noppen über angrenzendem Belag).
Maße:  30 / 30 / 8 cm
Farbe:  anthrazit
  für 1 m2.
Menge: 6,000 m2

**6.5.3.260 Gehwegplatten als Rippenplatten verlegen 30/30/8**
Gehwegplatten als Rippenplatten verlegen nach DIN 18500.
Profil:  Rippenabstand 50 mm
  Rippenbreite 14 mm
  Rippenhöhe 4 mm (über angrenzendem Belag)
Oberfläche:  Trittfläche griffig
  wie gebrochener Stein
  in der Rille glatt
Farbe:  anthrazit
Format:  30 / 30 / 8 cm
Material:  Hochleistungsbeton C 35/45
Abrieb:  Härteklasse 1
FTSW:  Frost- und Tausalzwiderstand
Rutschfestigkeit: >= SRT 60
  für 1 m2.
Menge: 30,000 m2

**6.5.3.261 Gehwegplatten als Rippenplatten verlegen 30/30/10**
Gehwegplatten als Rippenplatten verlegen nach DIN 18500.
Profil:  Rippenabstand 50 mm
  Rippenbreite 14 mm
  Rippenhöhe 4 mm (über angrenzendem Belag)
Oberfläche:  Trittfläche griffig
  wie gebrochener Stein
  in der Rille glatt
Farbe:  anthrazit
Format:  30 / 30 / 10 cm
Material:  Hochleistungsbeton C 35/45
Abrieb:  Härteklasse 1
FTSW:  Frost- und Tausalzwiderstand
Rutschfestigkeit: >= SRT 60
  für 1 m2.
Menge: 20,000 m2

**6.5.3.270 Gehwegplatten als Rippenplatten verlegen 30/30/8**
Gehwegplatten als Rippenplatten verlegen nach DIN 18500.
Profil:  Rippenabstand 50 mm
  Rippenbreite 14 mm
  Rippenhöhe 4 mm (über angrenzendem Belag)
Oberfläche:  Trittfläche griffig
  wie gebrochener Stein
  in der Rille glatt
Farbe:  mit Vorsatz Weißzement
(Verwendung nur bei angrenzenden dunklen Belägen und vor Aufmerksamkeitsfeldern)
Format:  30 / 30 / 8 cm
Material:  Hochleistungsbeton C 35/45
Abrieb:  Härteklasse 1
FTSW:  Frost- und Tausalzwiderstand
Rutschfestigkeit: >= SRT 60
  für 1 m2.
Menge: 1,000 m2

*Hinweis: Hinweis 6.5.5. Zusatzarbeiten Betonplatten*
Hinweis 6.5.5. Zusatzarbeiten Betonplatten

Die Abrechnung erfolgt nach m.

##### Abschnitt 6.5.5 Zusatzarbeiten Betonplatten

**6.5.5.100 Platten schneiden, Stärke: 8 cm**
Platten mittels Nassschneidegerät (Nassschneidetisch) schneiden.
Im Bereich der Gehwegeabschlüsse als Zulage zu den
entsprechenden Plattenpositionen.
Plattenstärke :  8 cm.
Nicht unter diese Positionen fallen die Beischlüsse
an Einbauten, die in den entsprechenden Positionen
einzukalkulieren sind.
  für 1 m.
Menge: 240,000 m

**6.5.5.110 Platten schneiden, Stärke: 10 cm**
Platten mittels Nassschneidegerät bzw. Nassschneidetisch  schneiden.
im Bereich der Gehwegeabschlüsse als Zulage zu den
entsprechenden Plattenpositionen.
Plattenstärke : '10' cm.

Nicht unter diese Positionen fallen die Beischlüsse
an Einbauten, die in den entsprechenden Positionen
einzukalkulieren sind.
  für 1 m.
Menge: 1,000 m

*Hinweis: Hinweis 6.6.0. Pflaster - Arbeiten*
Hinweis 6.6.0.  Pflaster - Arbeiten

Pflaster auf vorhandenem Unterbau entsprechend der
ZTV-Pflaster-StB 06 höhen- und fluchtgerecht nach
Angabe des "AG" versetzen.

Bei Verwendung von Pflastermaterial aus städt. Be-
ständen das Pflaster beim  Versetzen so sortieren,
daß die Anforderungen hinsichtlich Ebenheit und
Fugenbreite erfüllt werden.
Beim Versetzen anfallende unbrauchbare oder beim
Einbau zu Bruch gegangene Materialien auswechseln
und auf eine Deponie abfahren.
In den Einheitspreis einrechnen:
- Vorhaltung aller Werkzeuge und Geräte,
- Säuberung der hergestellten Pflasterfläche.
- Abfuhr der überschüssigen Massen zu einer
  Deponie.

#### Bereich 6.6 Pflaster - Arbeiten

*Hinweis: Hinweis 6.6.3. Großpflaster in Brechsand - Splitt -*
Hinweis 6.6.3. Großpflaster in Brechsand - Splitt - Gemisch

Großpflaster, auf der Baustelle vorhanden oder vom Bauhof angefahren oder geliefert zur Verwendungsstelle anfahren und in
Brechsand-Splittgemisch 0/5 mm oder 0/8 mm  aus Natursteinmaterial mit
ca. 50 % Basaltsplitt 2/5 oder 2/8 mm (kein Kalksteinsplitt)
ca. 50 % Brechsand 0/2 mm versetzen.
Die Anforderungen der ZTV-Pflaster sind einzuhalten.
Das Laden des Großpflasters auf dem Bauhof erfolgt
mit "AG" eigenem Gerät.
Bettungdicke : 4 - 5 cm (im gerammten Zustand gemessen)
Körnung : 0/5 mm (Brechsandsplittgemisch)
Pflaster zweimal rammen und zweimal mit
Brechsandsplitt 0/3 mm schlämmen.
Abschließend ein Fugenschluss mit einer feinkornhaltigen Gesteinskörnung durch Nachschlämmen herstellen.
Inkl. Vorsortieren nach Größe/ Stärke und Aussortieren der nicht brauchbaren Pflastersteine.
Die Abrechnung erfolgt nach m2.

##### Abschnitt 6.6.3 Großpflaster in Brechsandsplittgemisch

**6.6.3.121 Schwerlastpflaster 18x27x18**
Betonstein-Schwerlastpflaster mit Verschiebesicherung in Brechsandsplittgemisch-Bettung versetzen.
Pflastergröße: 18/27 cm
Stärke: 18 cm
  für 1 m2.
Menge: 10,000 m2

*Hinweis: Hinweis 6.6.5. Betonsteinpflaster in Brechsand-Splitt-Bettung*
Hinweis 6.6.5.  Betonsteinpflaster in Brechsand -
  Splitt-Gemisch -Bettung
Betonsteinpflaster - Quadrat-, Rechteck- und  Sechseck- pflasterstein, sowie Verbundpflastersteine vollkantig oder gefast nach Angabe des "AG". (Siehe Vorbemerkung zum LV)

Bettungsmaterial:
Brechsand-Splittgemisch 0/5 mm oder 0/8 mm  aus Natursteinmaterial mit
ca. 50 % Basaltsplitt 2/5 oder 2/8 mm (kein Kalksteinsplitt)
ca. 50 % Brechsand 0/2 mm.
Dicke: 3 - 5 cm (im verdichteten Zustand)
Die Anforderungen der ZTV-Pflaster sind einzuhalten.

Verlegen:
Flucht- und höhengleich im jeweils vorgeschriebenen Verband mit 3-5 mm Fugenbreite (bzw. die sich aus dem Rastermaß ergibt). Besondere Verlegeanweisungen der Hersteller beachten.
Vor dem Rütteln Brechsand einfegen (trocken), dann in der Regel von den Rändern beginnend bis zur Standfestigkeit rütteln.
Verbleibende Ecken, Streifen und Beischlüsse, auch an Einbauten, grundsätzlich mit dem Nassschneidetisch trennen.
Das Schneiden wird gesondert vergütet.

Ausnahme:
Bei Regulierungs- u. Anpassungsarbeiten an Schieber- u. Hydrantenkappen in Pflasterbelägen ist das Schneiden in den Einheitspreis einzurechnen.
An runden Schieberkappen, Leuchtmasten und sonstigen runden Einbauten ist der Schnitt mit dem Kernbohrgerät vorzunehmen.

Verfugen:
Brechsandsplittgemisch 0/ 3 mm.
Das Schließen der Fugen muß kontinuierlich mit dem Fortschreiten des Verlegens beigehalten werden. Fugen erneut vollständig unter Wasserzugabe einschlämmen.
Abschließend ein Fugenschluss mit einer feinkornhaltigen Gesteinskörnung durch Nachschlämmen herstellen.

In den Einheitspreis einrechnen:
- Lieferung aller Passstücke, Kurvensätze oder halben Steine,
  bei Mustern Anfänger und Endsteine.
- auf der Baustelle gelagertes oder geliefertes Betonsteinpflaster
  zur  Verwendungsstelle heranschaffen.
Abgerechnet werden: Pflasterbelag nach m2
  Pflasterstreifen nach m.

##### Abschnitt 6.6.5 Betonsteinpflaster in Brechsandsplittgemischbettung

**6.6.5.121 Modula-Plus-Betonsteinpflaster 20/10/10 verlegen**
Modula-Plus-Betonsteinpflaster 20x10 cm u. 10x10 cm mit allseitigen Verbundnocken und integrierter D-Punkt-Fugensicherung (oder gleichwertig im Bezug auf die Verschiebesicherheit) im Ellbogenverband verlegen. 10x10 cm als "Halbe" für die Randbereiche.
Stärke Betonsteinpflaster: 10 cm.
Farbe: grau
  für 1 m2.
Menge: 430,000 m2

**6.6.5.201 Betonsteinpflaster 10x20 verlegen, Stärke : 10 cm, anthrazit.**
Betonsteinpflaster verlegen.
Format: 10x20 cm (rechteck)
Farbe: anthrazit
Stärke:  10 cm.
Verlegung im Ellbogenverband.
  für 1 m2.
Menge: 100,000 m2

**6.6.5.202 Betonsteinpflaster 10x20 verlegen, Stärke : 10 cm, weiß**
Betonsteinpflaster verlegen.
Format: 10x20 cm (rechteck)
Farbe: weiß
Stärke:  10 cm.
Verlegung zur Abgrenzung der Parkstände für Elektrofahrzeuge.
  für 1 m2.
Menge: 0,500 m2

**6.6.5.203 Betonsteinpflasterband, 1zeilig, 10x20 cm, als Zulage**
Betonsteinpflasterband im Format 10x20 cm entlang der Pflasterfläche zur Abgrenzung des Ellbogenverbandes verlegen, als Zulage zur Betonsteinpflasterposition.
  für 1 m.
Menge: 450,000 m

**6.6.5.240 Vorh. Betonsteinpflaster verlegen**
Vorh. Betonsteinpflaster verlegen.
Auf der Baustelle gelagertes oder geliefertes Betonsteinpflaster zur Verwendungsstelle heranschaffen und verlegen.
  für 1 m2.
Menge: 60,000 m2

**6.6.5.423 Symbolstein "E" liefern und verlegen**
Symbolstein "E" für Elektroautos liefern und verlegen
Lieferund und Einbau von Symbolsteinen zur Kennzeichnung von Parkflächen für Elektrofahrzeuge.

Bezeichnung: Markierungsplatte Symbol "E"
Formate:  40 x 40 cm
Dicke:  10 cm
Farben:  Sichtbeton blau eingefärbt / glatt
  für 1 Stück.
Menge: 2,000 Stck

*Hinweis: Hinweis 6.6.7. Zusatzarbeiten Betonsteinpflaster*
Hinweis 6.6.7. Zusatzarbeiten Betonsteinpflaster

Die Abrechnung erfolgt in m und m2.

##### Abschnitt 6.6.7 Zusatzarbeiten Betonsteinpflaster

**6.6.7.170 Betonstein-/ Klinkerpflaster schneiden, Stärke: 10 cm.**
Betonstein-/ Klinkerpflaster  - Zulage für:
Pflaster im Bereich der Anschlüsse mit dem Nassschneidetisch trennen,
(Die Beischlüsse an Einbauten, in entspr. Pos. einkalkulieren),
Pflasterstärke: 10 cm.
  für 1 m.
Menge: 230,000 m

#### Bereich 6.9 Sonstige Leistungen

##### Abschnitt 6.9.8 Sonstige Leistungen

**6.9.8.440 PE-Wurzelschutzfolie liefern und verlegen**
PE Wurzelschutzfolie in verschiedenen Abmessungen 1 mm stark liefern und senkrecht direkt neben den
Versorgungsleitungen bis zu einer Tiefe von 2,00 m
einbauen.

In den Einheitspreis sind die Erdarbeiten, das Abfahren
und entsorgen des Aushubmaterials, die Lieferung und
Verfüllung mit verdichtungsfähigem Material und die
Verdichtung mit einzurechnen.

Die Kosten für den Einbau, sowie ggfs. den Zuschnitt
der Platten sind in den Einheitspreis mit einzurechnen.

Der Einbau erfolgt zum Schutz von Versorgungsleitungen
in der Nähe von Pflanzflächen und Baumscheiben.

In den Einheitspreis sind alle erforderlichen
Materialien und Nebenleistungen mit einzurechnen.

Ausser dieser Position erfolgt keine weitere Vergütung
für diese Leistung.
  für 1 m2
Menge: 15,000 m2

### Gewerk 7 Randbefestigungen

*Hinweis: Hinweis 7.1.0: Randeinfassungen*

#### Bereich 7.1 Randeinfassungen

*Hinweis: Hinweis 7.1.1: Bord und Randsteine*
Hinweis 7.1.1: Bord und Randsteine

Bordsteine aller Größen und Materialien flucht- und höhengerecht nach Angabe des AG in Beton C 12/15 setzen (ATV DIN 18318).
Bordsteine aus Beton nach DIN EN 1340 / DIN 483 mit 5 mm breiten Stoßfugen, die nicht verfüllt werden, einbauen.
Naturbordsteine, wie vor,  jedoch mit möglichst gleichmäßigen
10 - 15 mm breiten Stoßfugen setzen und mit Zementmörtel
MV 1:3  voll ausfugen. Farbe: anthrazit
Soweit die Naturbordsteine nicht auf der Baustelle vorhanden sind, sind die auf dem Bauhof gestapelten, nach Größe und Material von "AG" ausgewählten Naturbordsteine aufzuladen und zur Verwendungsstelle anzufahren und abzuladen.
Das Beladen auf dem Bauhof erfolgt mit "AG" eigenem Gerät.
Randsteine eingefärbt, Einfärbung nach Angabe des "AG"
Abmessungen des Fundamentes für alle Arten der Einfassung:

Dicke des Fundaments: 20 cm, Beton C 12/15
Breite der Rückenstütze: 15 cm in Schalung,
Oberkante nach außen leicht abschrägen
Höhe der Rückenstütze in Abhängigkeit des Belags und Bettung.

An sämtlichen Betonbordsteinen sind die Stoßfugen von der  Rückseite mit Zementmörtel, MV 1:3, zu verschließen, um ein Auslaufen von Oberboden oder Bettungsmaterial zu verhindern. Der Mehraufwand ist in die entsprechenden Einheitspreise einzurechnen.

Bögen mit einem Radius kleiner gleich 12 m werden mit Kurvensteinen bzw.  bei Rand- und Rasenkantensteinen mit entspr. geschnittenen Steinen gesetzt.
Bei Radien größer 12 m können gerade Steine der Länge 0,50 m  verwendet werden.
Übergänge zu Einfahrten u.ä. sind grundsätzlich über 1,5 m abzuflügeln. Abweichungen hiervon bedürfen der Genehmigung des "AG".

Nullabsenkung Traverso

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
In den Einheitspreis einrechnen:
- Schneiden der Steine (wie gerade Schnitte bzw.
  Gehrungsschnitte für Paßstücke an Zufahrten,
  Baumfeldern u.ä.)
- Den Mehraufwand für Einpassung bei Absenkungen.
- Erd-, Schalungs-, Hinterfüllungs-, Nachbehandlungs und  sonstige Nebenarbeiten,
- Schneiden der Paßstücke,
- Beseitigung aller überschüssigen Stoffe einschl.
  Abfuhr zur Deponie.
Die Abrechnung erfolgt nach m.

##### Abschnitt 7.1.1 Bord und Randsteine.

**7.1.1.150 Betonbordsteine H 15x30 setzen**
Betonbordsteine  H 15x30 cm  setzen.
  für 1 m.
Menge: 100,000 m

**7.1.1.151 Flügelstein zu Betonbordsteine H 15x30 setzen**
Flügelstein zu Betonbordsteine H15x30 cm für auf Rundbord (r = 2cm) setzen.
Die Einbindetiefe ist an den Bestand anzupassen.
  für 1 m.
Menge: 2,000 m

**7.1.1.152 Flügelstein als Kurvenstein zu Betonbordsteine H 15x30 setzen**
Flügelstein zu Betonbordsteine H15x30 cm als Kurvenstein für
Außen- bzw. Innenbogen mit einem  Bogen von
R = 7 m auf Rundbord (r = 2cm) setzen.
Die Einbindetiefe ist an den Bestand anzupassen.
  für 1 m.
Menge: 4,000 m

**7.1.1.180 Betonbordsteine R 15x22 mit Übergangssteinen setzen**
Betonbordsteine  R 15x22 als Rundbordsteine R = 50
mit zugehörigen  Übergangssteinen setzen.
  für 1 m.
Menge: 230,000 m

**7.1.1.200 Betonbordsteine R 15X22 cm als Kurvensteine, Radius-innen < 5 m**
Betonbordsteine R 15 X 22 cm als Kurvensteine,
für Außen- und Innenbogen unter R = 5 m.
  für 1 m.
Menge: 2,000 m

**7.1.1.210 Betonbordsteine H 15x30 als Kurvensteine setzen**
Betonbordsteine  H 15x30 als Kurvensteine für
Außen- bzw. Innenbogen  bis zu einem  Bogen
R = 12 m setzen.
  für 1 m.
Menge: 30,000 m

**7.1.1.230 Vorhandene Bordsteine setzen**
Vorhandene, auf der Baustelle gelagerte, oder zur Baustelle gelieferte  Bordsteine  aller Materialien
Länge  von  50 cm  bis  200 cm,
Breite von  10 cm  bis  25 cm,
zur Verwendungsstelle heranschaffen und setzen.
  für 1 m.
Menge: 5,000 m

**7.1.1.240 Betonbordsteine T 10x25 setzen**
Betonbordsteine  T 10x25  setzen.
  für 1 m.
Menge: 180,000 m

**7.1.1.280 Betonbordsteine T 8x20 setzen**
Betonbordsteine T 8x20 setzen.
  für 1 m.
Menge: 5,000 m

**7.1.1.320 Winkelrandstein 40/22/30 cm setzen**
Winkelrandstein aus Beton in den Abmessungen 40/22/30 cm, Kopf 8 cm gefast, Farbe grau, auf ein 15 cm starkes Betonbett aus C 20/25 setzen.
Er dient als Rand an Grundstücksgrenzen, Gehwegen etc.
  für 1 m.
Menge: 190,000 m

**7.1.1.340 Vorhandene Randsteine setzen**
Vorhandene, auf der  Baustelle gelagerte, Randsteine aller  Größen und  Materialien bis einschl.  10 cm Breite  zur  Verwendungsstelle heranschaffen,  auf 20 cm Unterbeton und  15 cm breite und  20 cm hohe Betonrückenstütze setzen.
  für 1 m.
Menge: 15,000 m

**7.1.1.470 Betonbordsteine H 15x30 0.5m als Kurvensteine setzen.**
Betonbordsteine H 15x30 als Kurvensteine setzen.
Radius = 0.5 m.
  für 1 m.
Menge: 5,000 m

**7.1.1.520 Betonbordsteine H 15x30 Außenecke Schenkellänge 50/50 cm**
Betonbordsteine  H 15 X 30  - Außenecke -
als Parkbuchtecksteine mit Innenradius 0,50 m
Schenkellänge 50/50 cm, verlegen.
  für 1 Stück.
Menge: 4,000 Stck

**7.1.1.530 Betonbordsteine H 15x30 Winkelbordstein, Außen- Innenecke**
Betonbordsteine  H 15 X 30
als Winkelbordstein für Außen- bzw. Innenecke 90 Grad
  für 1 Stück.
Menge: 3,000 Stck

**7.1.1.670 Rollbordstein**
Betonbordstein im Format 24 x 20-17 x 15 cm (Typ 2 Traverso) als Rollbordstein ohne Anschlag verlegen.
  für 1 m
Menge: 3,000 m

**7.1.1.680 Tastbord Fase 1 cm**
Betonbordstein im Format 24 x 20 x 15 cm mit Fase 1 cm  (Typ 1 -Traverso AC) als Tastbordstein mit 3 cm Anschlaghöhe verlegen.
  für 1 m
Menge: 3,000 m

**7.1.1.690 Übergangsstein auf Rollbord mit Radius**
Betonbordstein im Format 24 x 20-17 x 15 cm (Typ 3/4  Traverso) als Übergangsstein links/rechts von Anschlaghöhe
3 cm auf 0 cm verlegen.
  für 1 Stück
Menge: 4,000 Stck

*Hinweis: Hinweis 7.1.4: Pflasterband ohne Betonrückenstütze*
Hinweis 7.1.4: Pflasterband ohne Betonrückenstütze

Pflasterband aus Betonpflastersteinen Güteeigenschaften
nach  DIN 18501, auf eine Unterlage aus  C 20/25
flucht- und höhengerecht nach Angabe des "AG"  setzen
und  mit  Zementmörtel MV.  1:3  einschlämmen. (gem.
DIN 1053).
Größe Betonpflaster : 16/16/14 bzw. 24/16/14 cm.
bei Radien gleich/kleiner  1,50 m  konische
Betonpflastersteine verwenden.
In den Einheitspreis einrechnen:
-  evtl. Mehrkosten der konischen Betonsteine,
-  Erd-, Schalungs-,  Hinterfüllungsarbeiten,
-  sonstige Nebenarbeiten,
-  Abfuhr des überschüssigen Bodens zur Kippe.
Die Abrechnung erfolgt nach m, Passsteine nach Stück.

##### Abschnitt 7.1.4 Pflasterband o. Betonrückenstütze

**7.1.4.101 Vorh. einzeiliges Pflasterband setzen**
Vorhandenes einzeiliges Pflasterband aus Betonpflaster
auf 22 cm Unterbeton setzen.
  für 1 m.
Menge: 5,000 m

**7.1.4.110 Einzeiliges Pflasterband setzen (Anschlaghöhe 12 cm)**
Einzeiliges Pflasterband aus Betonpflaster
16/16/14 cm bzw. 24/16/14 cm ( Anschlaghöhe 12 cm )
auf 19 cm Unterbeton setzen.
  für 1 m.
Menge: 350,000 m

**7.1.4.121 Vorh. zweizeiliges Pflasterband setzen**
Vorhandenes Zweizeiliges Pflasterband aus Betonpflaster auf 22 cm Unterbeton setzen.
  für 1 m.
Menge: 10,000 m

### Gewerk 8 Ausstattung

*Hinweis: Hinweis 8.2.0: Leiteinrichtungen*

#### Bereich 8.2 Leiteinrichtungen

*Hinweis: Hinweis 8.2.4: Metallpoller*
Hinweis 8.2.4: Metallpoller

Absperrpoller aus Metall in  unterschiedlicher Oberflächenbefestigung wie: Platten, Verbund- oder Natur- steinpflaster, Beton- und Schwarzdeckenflächen versetzen.
Die Löcher zum Einlassen der Poller in die Oberflächen mittels einer Kernbohrung herstellen.
Lochdurchmesser : 10 cm
Bohrlochtiefe  : 30 cm
Anschließend  die  Poller  mit  Schnellbinderzement
lot- und fluchtgerecht  sowie vollflächig aufstehend
eingießen. Straßenoberfläche und Poller von evtl.
anhaftender Zementschlämme gründlich reinigen.
Alugußpoller in Verpackung zur Einbaustelle anliefern, Verpackung erst unmittelbar vor Versetzen des einzelnen
Pollers entfernen.
Verschießbare Poller mit Schlössern für Unterflurhydrantenschlüssel nach DIN 3222.
Die Abrechnung erfolgt nach Stück.

##### Abschnitt 8.2.4 Metallpoller

**8.2.4.160 Feststehender Vierkantpoller weiss/rot**
Poller, rot/weiß Vierkantpoller, feststehend
Feuerwehrpfosten aus feuerverzinktem Stahlquadratrohr 70x70x3x1400 mm, weiss beschichtet mit drei roten Folienringen
(RA 1),  1000 mm über Erdreich
zur Arbeitsstelle liefern und montieren.

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  für 1 Stück.
Menge: 2,000 Stck

*Hinweis: Hinweis 8.2.6: Absperr - Rahmen*
Hinweis 8.2.6: Absperr - Rahmen

Absperrahmen  in  unterschiedlichen Oberflächenbefestigungen wie  Platten, Verbund- oder Natursteinpflaster auf Betonunterbau  nach  Angabe  des  "AG" einbauen.
Löcher  für das  Einlassen in die  Gehwegoberflächen mittels Kernbohrgerät -
Lochdurchmesser: 10 cm
Bohrlochtiefe :  30 cm  - bohren.
Absperrahmen anschließend in Mörtel mit Schnellbinderzement eingießen, einschl. aller  erforderl. Nebenarbeiten.
Die Abrechnung erfolgt nach Stück.

##### Abschnitt 8.2.6 Absperr - Rahmen

**8.2.6.100 Abweisbügel verzinkt als Fahrradständer 120/100 cm,**
Abweisbügel als Fahrradständer Abweisbügel mit 2  Pfosten
aus Stahlrohr feuerverzinkt, feststehend, ohne Mittelstrebe,
in vorh. Oberfläche einbauen.
Rohrdurchmesser: 60,3 mm
Rohrwandstärke :  2,0 mm
Rahmengröße  L :  120 cm
Rahmengröße  B :  100 cm
Einbautiefe 40 cm
  für 1 Stück.
Menge: 5,000 Stck

*Hinweis: Hinweis 8.5.0: Beleuchtung*

#### Bereich 8.5 Beleuchtung

*Hinweis: Hinweis 8.5.1: Kabelgraben innerhalb der Baustrecke*
Hinweis 8.5.1: Kabelgraben innerhalb der Baustrecke

In den Einheitspreis einrechnen:
- Durchführung sämtlicher Absperrmaßnahmen,
- Ordnungsgem. Verkehrssicherung,
- Ausschachtung,
- Einbetten des Kabels mit Sand (kein scharfer Sand)
  (10 cm Sandsohle und 10 cm Übdeckung),
- Einbau der von den Versorgungsträgern gestellten
  Kunststoffabdeckplatten,
- Mit Kies verfüllen und verdichten,
- Ordnungsgem. Wiederherstellen des Erdplanums,
- Abfuhr des überschüssigen Bodens zur Kippe.

##### Abschnitt 8.5.1 Kabelgraben innerhalb der Baustrecke

**8.5.1.100 Vorh. Beleuchtung versetzen.**
Vorh. Beleuchtung
einschl. aller Nebenarbeiten versetzen.
Die Abrechnung erfolgt nach Stück.
  für 1 Stück.
Menge: 2,000 Stck

**8.5.1.110 Beleuchtung aufstellen**
Beleuchtung aufstellen.
Die Abrechnung erfolgt nach Stück.
  für 1 Stück.
Menge: 2,000 Stck

**8.5.1.120 Kabelgraben 30 cm breit 40 cm tief herstellen.**
Kabelgraben  herstellen.
Breite:  30 cm, Tiefe:  40 cm,
Die Abrechnung erfolgt nach m.
  für 1 m.
Menge: 10,000 m

**8.5.1.130 Kabelgraben 30 cm breit 80 cm tief herstellen.**
Kabelgraben  herstellen.
Breite:  30 cm, Tiefe:  80 cm,
Die Abrechnung erfolgt nach m.
  für 1 m.
Menge: 15,000 m

*Hinweis: Hinweis 8.5.3: Mastlöcher für Straßenbeleuchtung herst.*
Hinweis 8.5.3: Mastlöcher für Straßenbeleuchtung herst.

Mastlöcher für Straßenbeleuchtung
nach Angabe des "AG"
1. bei Herstellung von Kabelgräben (60 cm Tief)
2. bei nachträglichem Einbau herstellen.
Die Abmessung des Mastloches beträgt 0,30 X 0,30 cm.
Die Tiefe des Mastloches richtet sich nach der Lichtpunkthöhe und dem Lampentyp.

Lichtpunkthöhe:  Lampentyp:  Mastlochtiefe:

1.  4,50 m  Pilz- oder  0,90 m
  Kofferleuchte
2.  4,50 m  Bogenleuchte  1,20 m
3.  8,00 m  1,60 m
4. 12,00 m  2,00 m

Vor Aufstellen des Mastes  Mastloch  30 cm  hoch mit
Beton C 16/20 verfüllen.
In diesen Beton setzt der Versorgungsträger den Mast.
Nach Versetzen des Mastes, verbleibenses Mastloch mit
Kies verfüllen und verdichten.
Bei nachträglichem Einbau des Mastes:
- Abfuhr der überschüssigen Massen zur Kippe,
- Wiederherstellung der Oberfläche.

##### Abschnitt 8.5.3 Mastlöcher für Straßenbeleuchtung

**8.5.3.120 Mastlöcher bei Herstellung des Kabelgrabens herstellen, Lichtpunkthöhe: 8,00 m**
Mastlöcher -bei Herstellung von Kabelgräben- herstellen
Lichtpunkthöhe  : 8,00 m
Abmessung Mastloch: 0,30 X 0,30 X 1,00 m.
Die Abrechnung erfolgt nach Stück.
  für 1 Stück.
Menge: 4,000 Stck

**8.5.3.180 Einbau von Kunststoffrohren**
Einbau von Kunststoffrohren, die von der STAWAG geliefert werden vorab für Beleuchtungsmaste, einbauen.
h = 1,20 m, d = 0,30 m
Nach Einsetzen des Lampenmastes verbleibenden Zwischenraum zwischen Mast und Rohr mit Sand verfüllen und einschlämmen.
  für 1 Stück.
Menge: 4,000 Stck

*Hinweis: Hinweis 8.6.0: Verkehrszeichen und Zubehör*
Hinweis 8.6.0a: Verkehrszeichen und Zubehör

Verkehrszeichen nach der STVO, HAV, IVZ Norm sowie sonst geltenden Regelungen in neuester Form.

Bodenfreiheit von Verkehrszeichen:

Grundsätzlich:  2.250 mm
Tiefaufstellung auf Verkehrsinsel
und Verkehrsteilern mit VZ 222:  600 mm
Tiefaufstellung auf Verkehrsinsel
und Verkehrsteilern mit VZ 222 und VZ 605:  100 mm
Grünstreifen:  2.000 mm
Über der Fahrbahn:  4.500 mm

Seitenabstand vom Fahrbahnrand:

Grundsätzlich:  500 mm

Geschwindigkeitsreduzierter Bereich bis
max. 30 km/h = mindestens  300 mm

Außerhalb geschlossener Ortschaft =
mindestens  1.500 mm

Folienretroreflektionsklasse:

RA 1=  Retroreflektions Klasse RA 1,
  konstruktiver Aufbau C‑ nach DIN 67520
RA 2=  Retroreflektions-Klasse RA 2,
  konstruktiver Aufbau C nach DIN 67520
RA 3=  Retroreflektions-Klasse RA 3,
  konstruktiver Aufbau C nach DIN 67520

Verkehrszeichenausführung:
Verkehrsschilder nach neuestem Verkehszeichen-Katalog in der aktuellsten Fassung:

FS 1 =  Flachschild aus Aluminium, Blechdicke 2 mm,
  nach StVO und den geltenden Gütebestimmungen
  für Verkehrszeichen (RAL-Gütezeichen)

FS 2 =  Flachschild aus Aluminium, Blechdicke 3 mm,
  nach StVO und den geltenden Gütebestimmungen
  für Verkehrszeichen (RAL-Gütezeichen)

AS 1 =  Alformschild aus Aluminium, Blechdicke 2 mm,
  Profiltiefe 30 mm für Schilderflächen bis 1,5 m²,
  nach StVO und den geltenden Gütebestimmungen
  für Verkehrszeichen (RAL-Gütezeichen)

AS 2 =  Alformschild aus Aluminium, Blechdicke 3 mm,
  Profiltiefe 40 mm für Schilderflächen bis 5 m²,
  nach StVO und den geltenden Gütebestimmungen
  für Verkehrszeichen (RAL-Gütezeichen)

AS 3 =  Alformschild aus Aluminium, Blechdicke 3 mm,
  Profiltiefe 60 mm für Schilderflächen über 5 m²,
  nach StVO und den geltenden Gütebestimmungen
  für Verkehrszeichen (RAL-Gütezeichen)

Einarmschelle:

Einarmschelle mit einseitigem Steg (Lochabstand zwischen 70 mm und 700 mm) für Verkehrszeichenmast. Band- und Bügelschellen sind nicht zugelassen. Ausführung sind der jeweiligen Position zu entnehmen
Überstände des Steges sind fachgerecht einzukürzen. Im Einzelfall sind zusätzlich erforderliche Bohrungen anzufertigen. Diese Aufwände sind in die entsprechenden Einheitspreise einzukalkulieren - es erfolgt keine gesonderte Vergütung.

Rohrschelle:

Rohrschelle mit aufgeschweißtem Steg für Verkehrszeichenmast. Band- und Bügelschellen sind nicht zugelassen. Ausführung sind der jeweiligen Position zu entnehmen.

T-Schelle:

T-Schelle mit versetztem Steg (Lochabstand 70 mm) für Verkehrszeichenmast. Band- und Bügelschellen sind nicht zugelassen. Ausführung sind der jeweiligen Position zu entnehmen.

Verkehrszeichenmontage:

Flachschilder (FS 1 und FS 2) mit T-Schelle (Lochabstand
70 mm), Rohrschelle (aus 30 x 5 mm dicken feuerverzinkten Stahl,mit aufgeschweißtem Steg (Lochabstand 350 mm)) und / oder Einarmschelle (aus 30 x 5 mm dicken feuerverzinkten Stahl, mit einseitigem Steg (Lochabstand zwischen 70 mm und
700 mm)), mit Sechskantschrauben und Sechskantmuttern aus Edelstahl (V2A) M 6 x 16 mm (Verkehrszeichenschrauben) und M 8 x 30 mm (Schellenschrauben), Durchmesser der jeweiligen Position, am Verkehrszeichenmast in entsprechender Anzahl Schellen mit folgendem Lochabstand (LA) montieren:

Achteck:  2 Stück LA=350 mm

Dreieck:  1 Stück LA=70 mm und
  1 Stück LA=350 mm

Ronde, Durchmesser gleich 420 mm  1 Stück LA=350 mm
Ronde, Durchmesser größer 420 mm  2 Stück LA=350 mm
Quadrat/Rechteck, kleiner 420 x 420 mm
  1 Stück LA=350 mm
Quadrat/Rechteck, gleich/größer 420 x 420 mm
  2 Stück LA=350 mm

Alformschilder (AS 1) mit 2 Klemmschellen und / oder 2 Flachtraversen (aus 30 x 6 mm dicken feuerverzinkten Stahl mit aufgeschweißtem Steg und 2 Klemmstücken) mit Sechskantschrauben und Sechskantmuttern aus Edelstahl (V2A) M 8 x 30 mm (Schellenschrauben), Durchmesser, Steglänge und Anzahl der Klemmstücke der jeweiligen Position, am Verkehrszeichenmast in entsprechender Anzahl Schellen bzw. Traversen montieren:

Achteck:  2 Flachtraversen

Dreieck:  1 Flachtraverse und
  1 Klemmschelle
Ronde, Durchmesser gleich 420 mm  2 Klemmschellen
Ronde, Durchmesser größer 420 mm  2 Flachtraversen
Quadrat/Rechteck, kleiner 420 x 420 mm  2 Klemmschellen
Quadrat/Rechteck, gleich/größer 420 x 420 mm 2 Flachtraversen

Alformschilder (AS 2 und AS 3) ist das Befestigungssystem nach den statischen Erfordernissen zu erstellen und nach Genehmigung durch den Auftraggeber zu montieren:

Verkehrszeichenmast:

Verkehrszeichenmast als Rundrohrpfosten. Eckige Ausführungen sind nicht zugelassen. Durchmesser (mindestens 76 mm), Wandungsstärke (mindestens 2 mm) und Länge sind der jeweiligen Position zu entnehmen.

Mastfundament für Standardmast und Standardbeschilderung: 30x30x75 cm mit C 16/20 Beton (bzw. Estrichbeton).
Sonst entsprechend nach statischen Erfordernissen.
Im Plattenbelag werden die Pfosten durch Bohrung eingesetzt.

Lieferort:  Arbeitsstelle, Straße oder Baubetriebshof.

#### Bereich 8.6 Verkehrszeichen und Zubehör

*Hinweis: Hinweis 8.6.1: Verkehrszeichen*
Hinweis 8.6.1: Verkehrszeichen

Verkehrszeichen nach der STVO, HAV, IVZ Norm sowie sonst geltenden Regelungen in neuester Form liefern und montieren.

##### Abschnitt 8.6.1 Verkehrszeichen

**8.6.1.101 Verkehrszeichen - Nr. 205 StVO liefern**
Verkehrszeichen - Nr 205 StVO
Ausführung: FS 1
Form: Dreieck
Größe: SL 900 mm
Folienretroreflektionsklasse: RA 3
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mit Befestigung gemäß Hinweis zur Arbeitsstelle liefern und montieren.
  für 1 Stück
Menge: 1,000 Stk

**8.6.1.111 Verkehrszeichen - Nr. 314-10 StVO liefern**
Verkehrszeichen - Nr.314-10 StVO
Ausführung:  FS 1
Form:  Quadrat
Größe:  420 x 420 mm
Folienretroreflektionsklasse: RA 1
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mit Befestigungsmaterial gemäß Hinweis
zur Arbeitsstelle liefern und montieren.

  für 1 Stück.
Menge: 1,000 Stck

**8.6.1.112 Verkehrszeichen - Nr. 314-20 StVO liefern**
Verkehrszeichen - Nr.314-20 StVO
Ausführung:  FS 1
Form:  Quadrat
Größe:  420 x 420 mm
Folienretroreflektionsklasse: RA 1
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mit Befestigungsmaterial gemäß Hinweis
zur Arbeitsstelle liefern und montieren.

  für 1 Stück.
Menge: 1,000 Stck

**8.6.1.301 Verkehrszeichen - Nr. 1050-32 StVO liefern**
Zusatzzeichen: Verkehrszeichen - Nr. 1050-32 StVO
Ausführung:  FS 1
Form:  Rechteck
Größe 1:  315 x 420 mm
Folienretroreflektionsklasse: RA 1
Text:'Elektrofahrzeuge
  während des
  Ladevorgangs'
mit Befestigungsmaterial gemäß Hinweis
zur Arbeitsstelle liefern und montieren.

  für 1 Stück.
Menge: 2,000 Stck

**8.6.1.302 Verkehrszeichen - Nr. 1040-AC-NL liefern**
Zusatzzeichen: Verkehrszeichen - Nr. 1040-AC-NL
Ausführung:  FS 1
Form:  Quadrat
Größe:  630 x 420 mm
Folienretroreflektionsklasse: RA 1
Text: Parkzeiten
  7 - 21 h
  Symbol Parkscheibe 4 Std.
  21 - 7 h
  unbefristet
(Text 1 und Text 2 separat umrandet)
mit Befestigungsmaterial gemäß Hinweis
zur Arbeitsstelle liefern und montieren.

  für 1 Stück.
Menge: 2,000 Stck

*Hinweis: Hinweis 8.6.2.: Aufstell- und Befestigungsmaterial*
Hinweis 8.6.2: Aufstell- und Befestigungsmaterial

##### Abschnitt 8.6.2 Aufstell- und Befestigungsmaterial

**8.6.2.110 Bodenhülse 500 mm liefern**
Bodenhülse 500 mm liefern:
Bodenhülse aus feuerverzinktem Stahlrohr, 500 mm lang,
mit seitlicher Feststellvorrichtung mit Inbussschraube,
passend für Rundrohrmast mit 76 mm Durchmesser
zur Arbeitsstelle liefern und montieren.

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
  für 1 Stück
Menge: 1,000 Stck

**8.6.2.130 Vorh. Verkehrszeichen mit Rohrpfosten wieder setzen**
Auf der Baustelle lagernde oder angelieferte Verkehrsschilder mit Rohrpfosten in ein Fundament (mind. 30x30x75 cm) aus Beton C16/20 einbauen, einschl. aller erforderlichen Erdarbeiten und Entsorgung des verdrängten Aushubs.
  für 1 Stück
Menge: 1,000 Stck

**8.6.2.141 Verkehrszeichenmast 76/2/4000 liefern**
Verkehrszeichenmast
'76x 2 x 4000' mm
 liefern:
Verkehrszeichenmast aus feuerverzinktem Stahl mit einem
Durchmesser von '76' mm
,
Wandstärke von '2' mm
, einer
Länge von '4000' mm
, Abdeckkappe aus Kunststoff  und Erdanker zur Arbeitsstelle liefern und montieren.
  für 1 Stück
Menge: 1,000 Stck

**8.6.2.142 Verkehrszeichenmast 76/2,9/4500 liefern**
Verkehrszeichenmast
'76x 2,9 x 4500' mm
 liefern:
Verkehrszeichenmast aus feuerverzinktem Stahl mit einem
Durchmesser von '76' mm
,
Wandstärke von '2,9' mm
, einer
Länge von '4500' mm
, Abdeckkappe aus Kunststoff  und Erdanker zur Arbeitsstelle liefern und montieren.
  für 1 Stück
Menge: 2,000 Stck

*Hinweis: Hinweis 8.7.0: Erstausstattung (im Zuge der Baumaßnahme)*

#### Bereich 8.7 Erstausstattung

*Hinweis: Hinweis 8.7.3: Sockel E - Ladestation*
Hinweis 8.7.3: Sockel E - Ladestation

Für das Errichten eines öffentlichen Ladesystems muss eine Installationsgrube ausgehoben werden in der ein SMC-Sockel inkl. Verkabelung aufgestellt wird. Anschließend die Baugrube nach Herstellerangaben verfüllen.
Die Abrechnung erfolgt nach Stück.

##### Abschnitt 8.7.3 E - Ladestation

**8.7.3.100 E - Ladestation Sockel und Erdungsband vom Betriebshof abholen**
E - Ladestation Sockel und Erdungsband vom Betriebshof der Regionetz, Lombardenstraße 12-22, abholen und anfahren.
  für 1 Stück.
Menge: 1,000 Stck

**8.7.3.110 E - Ladstation Fundament einbauen**
Einbau eines bauseits gestellten E - Ladestation Sockels inkl. Erdarbeiten, Erdung und Verkabelung, bündig mit der angrenzenden Pflasterfläche.
Grube für den Sockel: 1,50 x 1,50 x 0,90 m
Aushub seitlich lagern um anschließend Grube damit zu verfüllen. Überschüssiges Material abfahren.

Einbau nach Tiefbauanleitung der gestellten E-Ladesäule.
  für 1 Stück.
Menge: 1,000 Stck

### Gewerk 9 Sonstiges

*Hinweis: Hinweis 9.1.0: Neben - Arbeiten*

#### Bereich 9.1 Neben - Arbeiten

##### Abschnitt 9.1.1 Transport von Gütern

**9.1.1.100 An- und Abfuhr von Stapelgütern**
An- und Abfuhr von Stapelgütern, wie Platten oder Bordsteine und dergleichen vom Bauhof zur Baustelle bzw. umgekehrt.
  für 1 to.
Menge: 5,000 to

*Hinweis: Hinweis 9.1.2: Stundenlohnarbeiten*
Hinweis 9.1.2: Stundenlohnarbeiten

Tagelohnarbeiten werden nur nach ausdrücklicher
Genehmigung durch den "AG" anerkannt.
Hierüber tägliche Stundenzettel ausstellen und anerkennen lassen.
Die Abrechnung erfolgt nach der während der Ausführung gültigen Preisverordnung, (Tariflohn + Zuschläge).
Die Abrechnung erfolgt nach Stunden.

##### Abschnitt 9.1.2 Stundenlohnarbeiten

**9.1.2.140 Stunde: Baufacharbeiter**
Stunde eines Baufacharbeiters
  für 1 Stunde.
Menge: 10,000 Std

**9.1.2.271 Für das Arbeiten an Samstagen und Sonntagen**
Für das Arbeiten (Asphaltarbeiten) an Samstagen ab
14.00 Uhr (bis 14.00 Uhr normaler Arbeitstag) und
Sonntagen ab 7.00 Uhr. Hier ist die Gestellung aller
Geräte, wie Fertiger, LKW etc. einzurechnen.
Es ist mit Kolonnenstärke Fertiger, LKW,
Schachtmeister, Bauführer, 4 Facharbeiter zu
kalkulieren (Asphaltkolonne).
Alle Zuschläge, wie Überstunden, Sonn- und Feiertagsarbeit ist einzurechnen. Einschl. aller erforderlichen
Genehmigungen für LKW, Arbeiten am Samstagen bzw.
Sonntagen. Die Mehrkosten für die Mischanlage sind
ebenfalls in diesen Einheitspreis einzurechnen, ebenso
die Gebühren für Verkehrsanordnungen.
Die Verkehrsführung während der Arbeiten (z. B.
Umstellen der Baken, Hütchen, Schranken, Verkehrsposten für den Busverkehr etc.durchzulassen etc.) ist einzurechnen.
Alles in fertiger Arbeit einschl. aller
Nebenleistungen.
  für 1 Tag.
Menge: 2,000 Tage

*Hinweis: Hinweis 9.1.3: Gerätestunden*
Hinweis 9.1.3: Gerätestunden

In den Einheitspreis einrechnen:
- LKW: für die Abfuhr von Bodenmassen oder sonstiger
  Transporte, ein Kipper mit Allradantrieb einschl. der Gestellung
  des Fahrers,
- Gerät: Einschl. Gestellung des Maschinisten
Diese Positionen kommen nur auf besondere Anweisung des "AG" zur Anwendung.
Die Abrechnung erfolgt nach Stunden.

##### Abschnitt 9.1.3 Gerätestunden

**9.1.3.100 LKW-stunde 5 to Nutzlast**
LKW-Stunden mind.  5 to  Nutzlast
  für 1 Stunde.
Menge: 5,000 Std

**9.1.3.160 Universalgerät Kleinbagger,**
Universalgerät Kleinbagger, Minibagger
oder ähnliches.
  für 1 Stunde.
Menge: 5,000 Std

**9.1.3.180 Stunde Lufthammer**
Lufthammer mit Meißel oder Stahlbohrer,
einschl. Antriebsmaschine ( Kompressor )
  für 1 Stunde.
Menge: 5,000 Std

*Hinweis: Hinweis 9.1.4: Regulierungs- und Anpassungsarbeiten*
Hinweis 9.1.4:  Regulierungs- und Anpassungsarbeiten
  zu Straßeneinbauten

Den benötigten Arbeitsraum vollständig bis Unterkante Binderschicht mit plastischem Beton C 16/20
ausfüllen.
Vor Einbau der Deckschicht Absperrschieberkappen der
Gas- und  Wasserversorgung oder Fernwärmeversorgung schonend freilegen, aufnehmen  und  entsprechend  der neuen Höhenlage auf eine  Kunststoff- oder Betonunterlage fachgerecht wieder einbauen. Nachträgliche Höhenanpassungen in der
fertigen Deckschicht sind nur auf besondere Anweisung
des "AG" zulässig.
Anfallenden Aushub aufladen und zur Kippe abfahren.
Ggfs. notwendige Anrampungen der Schieberkappen sowie
deren Entfernung vor Einbau der Deckschicht sind in den
Einheitspreis der jeweiligen Position einzurechnen und
werden nicht gesondert vergütet.
Im Bereich von Plattenbelägen anfallende  Ecken und
Streifen sauber mit geschnittenen Plattenresten
beischließen.
Im Bereich von Platten- und Betonsteinpflasterbelägen haben die Aussparungen für Schieber und Hydranten mit einem Kernbohrgerät entsprechender Größe zu erfolgen einschl. Entsorgung des Kernguts.
Der "AG" behält sich vor, für die Absperrschieber- und
Hydrantenkappen eine gesonderte Rechnung zu verlangen.

  Die Abrechnung erfolgt nach Stück.

##### Abschnitt 9.1.4 Regulierungs und Anpassungsarbeiten zu Straßeneinbauten.

**9.1.4.100 Absperrschieberkappen in bit. Decken anpassen**
Vorh. Absperrschieberkappen in  bit. Deckschicht
wieder verlegen.
  für 1 Stück.
Menge: 1,000 Stck

**9.1.4.110 Absperrschieberkappen in Platten/Pflaster anpassen**
Vorh. Absperrschieberkappen
in  Plattenbelägen, Pflasterungen wieder verlegen.
Aussparung mit Kernbohrgerät herstellen
  für 1 Stück.
Menge: 6,000 Stck

**9.1.4.130 Hydrantenkappen in bit. Decken anpassen**
Hydrantenkappen,  Form rund oder eckig, schonend
freilegen, aufnehmen und entsprechend der neuen
Höhenlage in bit. Deckschichten auf eine entsprechende
Kunststoffunterlage fachgerecht wieder verlegen.
  für 1 Stück.
Menge: 1,000 Stck

**9.1.4.140 Hydrantenkappen in Platten/Pflaster anpassen**
Hydrantenkappen, Form rund oder eckig, schonend
freilegen, aufnehmen und entspr. der neuen
Höhenlage in Platten und Pflasterungen auf eine
entsprechende Kunststoffunterlage anpassen.
Aussparung mit Kernbohrgerät bzw. Seilsäge herstellen
  für 1 Stück.
Menge: 2,000 Stck

**9.1.4.190 Kabelabzweigkästen anpassen**
Kabelabzweigkästen  verschiedener  Größen  und
Abmessungen schonend freilegen und durch Einbau von
Ausgleichsringen  an die neue Straßenhöhe anpassen.
( Höhenunterschied max. 15 cm ).
Ausgleichsringe  gegen  Verschieben  mittels
Rundstahlstäben sichern.
Fugen sauber mit Zementmörtel 1:3 verfugen.
  für 1 Stück.
Menge: 1,000 Stck

**9.1.4.200 Vorh. Kanalschachtabdeckung anpassen.**
Kanalschachtabdeckung schonend aufneh. und durch Einbau von Ausgleichsringen nach Angabe des  "AG" an die neue Straßenhöhe anpassen.
Schachtabdeckung:
- mit Budaprene nach  DIN 19584, in ein Mörtelbett:  - aus steifplastischem, schrumpffreiem Material profilgerecht verlegen.
(Die Gesamthöhe der auf den Konus aufgebrachten Ausgleichsringe darf das  Maß  von  24 cm nicht übersteigen.)
  für 1 Stück.
Menge: 4,000 Stck

**9.1.4.280 Fertigteile der Schächte ausbauen wieder einbauen**
Fertigteile der Schächte ausbauen wieder einbauen.
Betonfertigteile der Kanalschächte einschl.
Konus schonend ausbauen, lagern  und nach Durchführung der Anpassungsarbeiten  aufsetzen  und mit einem zugelassenen Dichtungsband abdichten.
In den Einheitspreis einrechnen:
- Freilegung der Betonfertigteile,
- Abfuhr der verdrängten Bodenmassen und des
  Abbruches zur Deponie,
- Verfüllung und Verdichtung des Arbeitsraumes
  mit Kies bis Unterkante Tragschicht,
- Säuberung der Schachtsohle.
Die Abrechnung erfolgt nach m.
  für 1 m.
Menge: 1,000 m

**9.1.4.320 Steigeisen in Betonfertigteilen durch Steigeisen neue ersetzen.**
Steigeisen  in Schächten aus Betonfertigteilen ausbauen und durch neue Steigeisen nach DIN 1212 E/DIN EN 13101 "kurz" ersetzen.
Evtl. entstehende Löcher schließen.
Die Abrechnung erfolgt nach Stück.
  für 1 Stück.
Menge: 5,000 Stck

*Hinweis: Hinweis 9.2.0: Bauüberwachung*
Katalog-Nr. EULV_2023_Endversion/01/ 9.

#### Bereich 9.2 Bauüberwachung

*Hinweis: Hinweis 9.2.1: Probeentnahmen, Bodenuntersuchungen*
Katalog-Nr. EULV_2023_Endversion/01/ 9. 2.
Hinweis 9.2.1:  Probeentnahmen, Bodenuntersuchungen
  mittels Druck-, Ramm- bzw. Sondiergerät
  (Lastplatten- Künzelversuche)

Zur Durchführung der Arbeiten stellt der  "AN"  das
erforderliche Gerät und erfahrene Arbeitskräfte.
Die Versuche an einer vom  "AG"  bezeichneten Stelle
durchführen.
Aufzeichnungen über  die  Probeentnahmen, bzw.
Druck- Ramm- Sondierversuche nur in Anwesenheit des
"AG" anfertigen.
Kontrollprüfungen nur auf besondere Anordnung des
"AG" durchführen.
Die Abrechnung erfolgt nach Stück.

##### Abschnitt 9.2.1 Probeentnahmen, Bodenuntersuchungen mitt Druck-, Ramm- bzw. Sondiergerät (Lastplatten- Künzelversuch)e

**9.2.1.110 Druckversuche durchführen.**
Katalog-Nr. EULV_2023_Endversion/01/ 9. 2.1.110.
Druckversuche durchführen. (30 cm Druckplatte)
Der "AN" stellt die für die Durchführung dieses
Versuches benötigten Geräte sowie ein Belastungsfahrzeug  (z.B. ausreichend beladener LKW) als Gegengewicht für  den Plattendruckversuch an die vom "AG" bezeichneten Prüfstellen.
Einschl. aller Vorbereitungsarbeiten, auch evtl.
erforderlichen Ausschachtungen etc.
  für 1 Stück.
Menge: 5,000 Stck
